# Grundhof Krug - Ausführung
Angebotsaufforderung (GAEB DA XML 3.2, DA83)
Projekt: 23-020
Währung: EUR
Vergabeart: Öffentliche Ausschreibung
Eröffnung: 06.02.2024 11:45:00
Ende der Zuschlagsfrist: 21.03.2024
Abgabeort: großer Sitzungssaal Amt Langballig Süderende 1 24977 Langbal
Ausführungsbeginn: 15.04.2024
Ausführungsende: 08.11.2024
Auftraggeber: Gemeinde Grundhof, Süderende 1, 24977 Langballig
Erstellt mit: AVAPLAN, AVAPLAN win64bit 23.2.2.3201, 12.01.2024

## Vorbemerkung
Nachfolgend ausgeschrieben werden die Erd-, Entwässerungs- und Tiefbauarbeiten für den

Umbau- und die Sanierung des Grundhof Krug, Holnisser Weg 1a, 24977 Grundhof

Bauherr ist die Gemeinde Grundhof, vertreten über das Amt Langballig

Der Dorfkrug Grundhof soll ab März 2024 in allen Räumen saniert und umgebaut werden. Der Saal bleibt davon im wesentlichen unberührt. Begleitet werden diese Umbaumaßnahmen durch alle haustechnischen Gewerke.

Beim Bestandsgebäude handelt es sich um einen Gasthof mit Gaststube, Küche und angrenzendem Saal in Massivbauweise. Das Dachgeschoss oberhalb der Gaststätte ist ausgebaut.
Das Gebäude besitzt ein Mansarddach, dessen Schräge mit Betondachsteinen eingedeckt ist. Der Flachdachteil ist mit Bitumen eingedeckt. Am Saal ist der Betondachstein strassenseitig bis zum Boden heruntergezogen.
Auf der Südseite ist ein eingeschossiger Wintergarten als Stahl-Glaskonstruktion angebaut. Das Gebäude ist teilunterkellert.

Umfang der Arbeiten:
Im Erdgeschoss werden die Decken von Gastraum, Wintergarten und Eingangsbereich unter Berücksichtigung des Brandschutzes und der Akustik erneuert. Hinter der bisherigen Gardrobe wird ein Anbau im Massivbauweise als Behinderten-WC ergänzt. Das Obergeschoss oberhalb des Gastraumes wird entkernt und vollständig neu ausgebaut. Die Dachflächenfenster werden erneuert und neu aufgeteilt. Die Dachfläche wird saniert und die Fenster werden ausgetauscht.
Im KG werden die alten Kühlzellen demontiert und neue Nebenräume geschaffen.

Elektrotechnik:
Im Zuge der Sanierungsarbeiten am Grundhof Krug soll die gesamte Elektrotechnik erneuert werden. Die gesamte Elektrotechnik wird bauseitig demontiert und durch den Auftragnehmer Elektro neu installiert. Die Arbeiten beinhalten unter anderem eine neue Niederspannungshauptverteilung, eine Beleuchtungsanlage im Innen- und Außenbereich, eine Sicherheitsbeleuchtungsanlage über Einzelbatterieleuchten, eine Ladesäule, sowie eine Photovoltaikanlage.

Heizungs- und Sanitärarbeiten:
Im Zuge der Sanierung und Umbaumaßnahme Grundhof Krug wird die vorh. Wärmeversorgung von Ölkessel auf eine Gas-Brennwertheizung mit ca. 70 kW Leistung geändert, das Gebäude bekommt einen Erdgasanschluss der SH-Netz AG.
Der 15% Anteil der Wärmeversorgung aus Erneuerbaren Energien wird über eine Luft-Wasser-Wärmepumpe gedeckt.
Im KG und DG werden die Heizflächen und das Wärmenetz komplett erneuert und im EG ist eine Teilsanierung geplant.
Die vorh. Trinkwasserinstallation und zentrale WWB ist abgängig und wird komplett erneuert, inkl. neuem TW-Hausanschluss.
Die Warmwasserbereitung wird zukünftig dezentral mittels Durchlauferhitzer erzeugt.
Im DG entstehen 5 neue Unterkunftszimmer mit Pantryküche und eigenem Badezimmer und ein Personalraum mit Personal-WC, jedes Bad wird mit einer Dusche, einer Toilette und einem Waschtisch ausgestattet.
Im EG ist eine barrierefreie Toilette gemäß DIN 18040-1 geplant.

Lüftungsarbeiten:
Die innenliegende WC-Räume werden gemäß DIN 18017-3 entlüftet.
Die Gewerbeküche erhält eine Lüftungsanlage mit WRG mit 5750 m³/h, für die Außenluft und Fortluft werden Lüftungstürme montiert.

Küchentechnische Anlage:
Die Gewerbeküche wird größtenteils erneuert, im KG wird eine neue Tiefkühlzelle eingebaut.

Baustelleneinrichtung:
Flächen für Baustelleneinrichtungen sind im Vorwege mit der Bauleitung abzustimmen. Die Sicherung dieser Baustelleneinrichtungen obliegt dem Auftragnehmer.

Die Baustelleneinrichtung ist während der Bauzeit in erforderlichem Umfang vorzuhalten und nach Beendigung der Arbeiten zu räumen. Geländeflächen, auf denen sich Baustelleneinrichtungen befunden haben, sind dem früheren Zustand entsprechend wieder herzurichten. Der Untergrund besteht überwiegend aus Kies

Baustrom und Bauwasser:
Ein Baustrom und Bauwasseranschluss ist bauseits vorhanden, die Kosten hierfür werden umgelegt.

Umlagekosten:
Baustrom: 0,3 %
Bauwasser: 0,3 %
sanitäre Einrichtungen: 0,20 %
Baureinigung: 0,25 %
Bauwesenversicherung: 0,25 %

Ausführungszeitraum: 05. - 09. KW 2024

Eine Ortsbesichtungung wird dringend empfohlen.

Zum besseren Verständnis sind dem LV folgende Zeichnungen beigefügt:

1. Lageplan  M 1 : 500
2. Lageplan EntwässerungM 1 : 250
3. Grundriss KellergeschossM 1 : 100
4. Grundriss Erdgeschossohne Maßstab
5. Grundriss DachgeschossM 1 : 100
6. Ansicht Nord und SüdM 1 : 100
7. Ansicht Ost und WestM 1 : 100
8. Schnitt A-AM 1 : 100

## Zusätzliche technische Vertragsbedinungen (ZTV)
Zusätzliche technische Vertragsbedinungen (ZTV)
1.1 Allgemeines:

 Für die Angebotsabgabe und Ausführung der Anlage sind
  maßgebend:

1.1.1  Allgemeine Vertragsbedingungen für Bauleistungen VOB-
 Teil A, B und C

1.1.2  Landesbauordnung Schleswig-Holstein

1.1.3  Alle einschlägigen, gültigen und zutreffenden DIN-, VDI- und
 VDE-Vorschriften, Technischen Richtlinen des DVGW und
  AB-Merkblätter

1.1.4  Besondere Bestimmungen und Vorschriften der
  Versorgungsunternehmen

1.1.5  Ausliegende Zeichnungen der Anlage

1.1.6  Nachstehendes Leistungsverzeichnis

1.1.7  Ausschreibungsanerkennung

1.2 Allgemeine Bestimmungen zum Angebot / Ausschreibung

  Im Leistungsverzeichnis ist kein besonderer Titel für allgemeine
  Kosten (Insgemein) enthalten.

  Alle Kosten zur Erfüllung des Vertrages über die Lieferung einer
 betriebsfertigen, funktionsfähigen und wirtschaftlichen Anlage,
 soweit diese nicht ausdrücklich als bauseits erwähnt werden, sind
 in die Netto-Angebotspreise einzukalkulieren.

 Die erforderlichen Baustelleneinrichtungen sind in die Einheitspreise
  einzurechnen, falls im nachfolgenden Leistungsverzeichnis nichts
anderes erwähnt wird.

 Von der Lage und Beschaffenheit des Baugrundstückes hat sich der
  Bieter selbst zu überzeugen. Arbeitserschwernisse, die aus der Art und
  Lage der Baustelle oder aus sonstigen Gründen entstehen können, gelten
  innerhalb der vereinbarten Vergütung als abgegolten.

  Auf den Zusatz "liefern, Fertigung, Montage einschl. Gerüste und
  Hebezeuge etc. gem. Zeichnung und Berechnung" ist in den
  Positionen der Einfachheit halber verzichtet worden. Alle Preise
 verstehen sich für abnahmereife Arbeiten einschl. aller Nebenarbeiten sowie den dazugehörigen Materialien.
  Stundenlohnarbeiten dürfen nur auf besondere Anordnung der
  Bauleitung ausgeführt werden und müssen spätestens eine Woche
  nach der Ausführung anerkannt worden sein. Später vorgelegte
  Stundenlohnzettel werden nicht mehr berücksichtigt.

  Die Schlußrechnung ist als solche deutlich zu kennzeichnen. Sie
  muß die Abrechnung sämtlicher Bauleistungen enthalten. Mit der
  Einreichung der Schlußrechnung erklärt der Auftragnehmer ausdrücklich, dass hierdurch sämtliche Leistungen, die er für das
  Bauvorhaben erbracht hat, in Rechnung gestellt und abgerechnet
  sind. Nachforderungen sind deshalb grundsätzlich ausgeschlossen.
  Sämtliche Rechnungen, die nicht besonders als "Schlußrechnung"
  gekennzeichnet sind, gelten als Abschlagszahlungen.

1.2.1  Besondere Normen, Verordnungen, Vorschriften und Richtlinien
 Für das Bauvorhaben sind zusätzlich folgenden Normen, Verordnungen,
Vorschriften und Richtlinien zutreffend und zu berücksichtigen:
 - ArbStättV (Arbeitsstättenverordnung)
 - Unfallverhütungsvorschriften

1.2.2  Bau- und Bauteilmaße
Bau- und Bauteilmaße sind vom Auftragnehmer auf der Baustelle zu nehmen
/ zu kontrollieren, wenn die Maße und Bauteilmaße für zu erstellende /
zu bestellende Bauteile nicht ausdrücklich von der Bauleitung vorher
frei gegeben werden.

1.2.3  Vorlage allgemeiner bauaufsichtlicher Zulassungen /
Prüfzeugnisse
Für ungeregelte Bauprodukte / Bauelemente mit Anforderungen an
Standsicherheit, Brandschutz, Schallschutz oder Einbruchschutz sind die
allgemeinen bauaufsichtlichen Zulassungen (AbZ) oder Prüfzeugnisse (AbP)
vor Baubeginn der Bauleitung vorzulegen, insbesondere wenn für den
ordnungsgemäßen Einbau der Elemente Anforderungen an die Bauteile
anderer Gewerke gestellt werden (z.B. Anschluss Brandschutzelemente an
andere Bauteile).

1.2.4  Baustellenbetrieb und Bauablauf
Der Unternehmer hat während der Bauzeit einen geeigneten Fachbauleiter
zu stellen, der ständig auf der Baustelle zu sein hat und per Telefon
erreichbar ist.
Der Fachbauleiter hat an den regelmäßig stattfindenden Baubesprechungen
teilzunhemen. Bauzeitenpläne werden vor Ausführungsbeginn verteilt.
Aus Gründen des Gesamtbauablaufes kann es erforderlich werden, einzelne
Leistungen vorab zu erstellen oder in Teilabschnitten zu erbringen, d.
h. es kann keine durchgängige Leistungserbringung garantiert / gefordert
werden.

1.2.5  Übergabe von Ausführungsplanungen an Auftragnehmer
Von der jeweiligen Bauleitung (Hochbau und Fachplaner) werden dem
Auftragnehmer (nicht eventuellen Subunternehmern) nach Auftragsvergabe
alle für sie relevanten Ausführungsplanungen per E-Mail im PDF-Format
zur Verfügung gestellt. Auf gesonderte Anforderungen können vereinzelte
Pläne auch im DWG-Format zugesandt werden.

## Allgemeines
Allgemeines:

Durch evtl. wegfallende Leistungen und/oder Positionen
kann der Auftragnehmer keinerlei Anspruch geltend
machen. Auch bleibt hierdurch VOB, Teil B, § 2 Abs. 3
unberührt.

Grundsätzlich gilt, dass alle Schäden und Rückstände,
die auf beanspruchtem Gelände entstehen bzw.
zurückbleiben, vom AN beseitigt und der vorherige
Zustand wieder hergestellt wird.

Alle für die o.g. Tätigkeiten anfallenden Kosten sind
in die entsprechenden Einheitspreise
(Baustelleneinrichtung, Baustellenräumung) mit
einzukalkulieren und werden nicht gesondert vergütet.

Der Unternehmer führt täglich ein Bautagebuch. Der
Inhalt ist vorab mit dem AG abzustimmen.

Reinigung der Strassen:
Die Straße sowie die angrenzenden Straßen sind bei
Verschmutzung umgehend zu reinigen.

Bodenaushub:
Es ist vorgesehen, den beim Aushub anfallenden Boden in
die Gräben wieder einzufüllen. Es soll nur der von den
Einbauten verdrängte und der nicht mehr einbaufähige
Boden zu einer entsprechenden Bodendeponie
abtransportiert werden. Die hierfür anfallenden Kosten
sind in den entsprechenden Positionen zu
berücksichtigen. Der wiedereinbaufähige  Boden ist auf
einen vom AN zu beschaffenden Lagerplatz zu
transportieren und so zu lagern, dass er seine
Einbaufähigkeit nicht verliert (ggf. mit Folie
abdecken). Später ist der Boden zum Einbau wieder
heranzutransportieren, fachgerecht einzubauen und zu
verdichten; diese Arbeiten sind in die entsprechenden
Bodenaushubpositionen mit einzurechnen.
Die vorgefundenen Bodenschichten sind getrennt zu
lagern und auch entsprechend den vorgefundenen
Bodenschichten wieder einzubauen.

Bei zu entsorgenden Boden ist ein Boden der Kategorie Z1 zu kalkulieren.

## Erd- Entwässerungs- und Tiefbauarbeiten
Datum: 12.01.2024
EP-Anteile: Lohn; Material; Gerät; Sonstiges

### Titel 1 Baustelleneinrichtung

**1.1 Baustelleneinrichtung**
*** Pauschalposition
liefern einschl. technischer, sanitärer, sozialer u.
allg. Ausrüstung wie
- Gerät u. Maschinenpark
- Herrichten der Arbeitsplätze einschl. Ausleuchtung
Raumabschlüsse u. a. m.
- Schmutzbeseitigung der baulichen Verunreinigungen
- Maßnahmen gegen Diebstahl
- Sauberhaltung der Arbeitsbereiche im Baustellenbereich
- Schuttbeseitigung ist täglich vorzunehmen
- Benötigte Roll- und Standgerüste, auch über die
  Forderungen der VOB ( Nebenleistungen ) hinaus,  werden nicht gesondert ausgeschrieben bzw. abgerechnet und sind in die Einheitspreise mit einzukalkulieren.

Sie sind abweichend von den Regelungen der VOB nicht
als Besondere Leistungen abzurechnen.

Die Baustelleneinrichtung ist während der Bauzeit in
erforderlichem Umfang vorzuhalten und nach Beendigung der Arbeiten zu räumen. Die Fläche zur Baustelleneinrichtung besteht aus Rasengitterstein bzw. Schotter. Gelände auf dem sich Baustelleneinrichtungen befunden haben, sind
dem früheren Zustand entsprechend wieder herzurichten.
Die Kosten hierzu sind einzukalkulieren.
Menge: 1,000 psch

**1.2 Baustellen-WC**
Mobiles Baustellen WC mit 2 Kabinen, mit Handwaschbecken und Heizungsmöglichkeit anliefern, aufstellen, und für alle Gewerke vorhalten.

Das Baustellen-WC ist wöchentlich zu reinigen und ggf. zu entleeren.

Anzubieten ist die Vorhaltezeit je 4 Wochen

Die Ver- und Entsorgung mit Frisch- bzw. Abwasser erfolgt bauseits.
Menge: 1,000 Stck

**1.3 Verlängerung Vorhaltung WC 1 Woche**
Verlängerung der Vorhaltezeit des Baustellen-WC um 1
Woche.
Menge: 40,000 St/1

**1.4 Gitterbauzaun**
Bauzaun als Fertigbauzaun aus Betonfüßen mit eingestellten Bauzaungittern, Höhe des Bauzaunes 2,0 m. Einzelne Bauzaunelemente miteinander verklammert, liefern undvorhalten, nach Beendigung der Bauarbeiten wieder demontieren und abfahren

Anzubieten ist die Vorhaltezeit je 8 Wochen

Die Leistung beinhaltet eine regelmäßige Kontrolle des Bauzaunes und ggf. erforderliche Nachbesserungen während der Bauzeit
Menge: 200,000 lfdm

**1.5 Verlängerung Vorhaltung Bauzaun**
Verlängerung der Vorhaltzeit des vor. gen. Bauzaunes um eine weitere Woche.

Anzubieten ist der Preis 1m Bauzaun/Woche

der Preis gilt auch als Minderpreis bei geringerer Standzeit
Menge: 2000,000 m/Wo

**1.7 Bodenanalyse nach LAGA**
Bodenanalyse nach LAGA. Bodenprobe nach Baggerschürf erstellen. Auswertung nach LAGA Boden gem. Tab. II 1.2-4/-5
Menge: 1,000 Stk

### Titel 2 Herrichten Grundstück

**2.1 Betonflaster 50/50 cm aufnehmen**
Vorhandenes Pflaster 50/50 cm, Stärke 5-6 cm aufnehmen, laden, abfahren und entsorgen
Menge: 200,000 m²

**2.2 Betonpflaster 10/20/8 aufnehmen**
vorhandenes Betonsteinpflaster, Stärke 8 cm, aufnehmen, laden, abfahren und fachgerecht entsorgen
Menge: 25,000 m²

**2.3 Vorhandenes Rasenbord aufnehmen**
Vorhandenes Rasenbord, in Beton gesetzt, aufnehmen, laden, abfahren und entsorgen
Menge: 100,000 lfdm

**2.4 Betonfläche abbrechen,**
Betonfläche, unbewehrt, aufbrechen, aufnehmen, laden, abfahren und entsorgen

Stärke bis 15 cm
Menge: 5,000 m²

**2.5 Entwässerungsrinne abbrechen**
Entwässerungsrinne, bestehend aus Muldensteinen, Breite ca. 50 cm, abbrechen, laden, abfahren und entsorgen.
Menge: 50,000 lfdm

**2.6 Hofeinlauf zur Wiederverwendung ausbauen**
*** Pauschalposition
*** Bedarfsposition ohne GB
Hofeinlauf 50/50 cm ausbauen und zur Wiederverwendung seitlich lagern. Nach Abschluss der Arbeiten wieder einbauen und anschließen
Menge: 1,000 psch

**2.7 Wurzel entfernen, Durchmesser 30 - 40 cm**
Wurzel des Stamm mit Durchmesser 30 - 40 cm in 1m Höhe, entfernen, aufnehmen, abfahren und entsorgen.
Menge: 2,000 Stck

**2.8 Strauchwerk, Höhe bis 1,0 m**
Strauchwerk, Höhe bis 1,0 m einschließlich Wurzeln aufnehmen, laden und abfahren, einschl. Entsorgungskosten.

Baumwurzeln werden gesondert aufgeführt
Menge: 30,000 m²

**2.9 Oberboden abtragen, aufladen und abfahren**
Oberboden abtragen, aufladen abfahren. Das Aushubmaterial ist zu entsorgen, die Entsorgungskosten sind einzukalkulieren.

Abtragsstärke  : i.M. 30 cm

Die Abrechnung erfolgt nach m³ verdichtetem Boden über  Wiegeschein mit entspr. Auflockerungsfaktor.

Boden: Kategorie Z1
Menge: 40,000 m³

**2.10 Kies abtragen**
Kies abtragen und zur Wiederverwertung seitlich lagern. Nach Abschluss der Erdareiten wieder andecken.

Abtragsstärke  : i.M. 20 cm

Die Abrechnung erfolgt nach m²
Menge: 50,000 m²

### Titel 3 Regenentwässerung

#### Bereich 3.1 Demontage

**3.1.1 Demontage Entwässerungsleitungen von DN 100 bis DN 150**
Sämtliche freigelegten und nicht mehr benötigte
Entwässerungsleitungen einschl. Formstücke aus Gußeisen
bzw. HT-, PVC-, PE- und teilweise Ton/Stzg.-Rohr,  DN
100 - DN 150 als Hochsiel- oder Anschlußleitung
demontieren und entsorgen.
Menge: 10,000 m

**3.1.2 Demontage Hofablauf**
nicht mehr benötigter Hofablauf 500 x 500 x 500 mm
freilegen, einschl. Betonauflager, Formstücke aus
Gußeisen bzw. HT-, PE- oder Ton/Stzg.-Rohr,
demontieren und entsorgen.
Menge: 4,000 Stck

#### Bereich 3.2 Regenwasserleitungen und Zubehör

*Hinweis: Kanalrohre (KG-Rohr) aus PP-MD*
Hochlast-Vollwandrohre aus Polypropylen (PP-MD)
nach DIN EN 14758-1 mit werkseitig eingelegtem
patentierten Dreifach-Dichtsystem aus SBR nach
DIN EN 681-1.
Ringsteifigkeit gemäß DIN EN ISO 9969 >10kN /m².
Alle Formteile haben eine tatsächlich gemessene
Ringsteifigkeit, die gemäß der EN ISO 13967 deutlich
über 16 kN/m² liegt.
Auf 7 bar Dichtheit gemäß DIN EN 1277 geprüft.
Verlegung in Wasserschutzzone II und III gemäß
DWA-A-142 zulässig.
Chemische Beständigkeit im Bereich pH 1 bis pH 13.

Rohrfarbe: durchgängig maigrün (inspektionsfreundlich)
Das Rohrsystem ist unter Beachtung der DIN EN 1610
zu verlegen.
Die Rohrleitungen sind unter Beachtung der
Herstellerverlegeanleitung einschl. aller Abzweig- und
Verbindungsstücke, Bögen und Dichtungsmaterial zu
verlegen, auf eingebrachten Sand oder Feinkies und
in zu erstellende Gräben.
Rohrlängen: 500, 1000, 2000 und 5000 mm.
Paßstücke und und Gleitmittel werden nicht gesondert
vergütet, diese sind im Einzelpreis einzukalkulieren.
Rohrverlegungstiefe bis 1,25 m.

Hersteller/Typ '..............................................'
  vom Bieter einzutragen

**3.2.1 Kanalrohre wie vor beschrieben, DN 150**
Menge: 65,000 m

**3.2.2 Kanalrohre wie vor beschrieben, DN 125**
Menge: 42,000 m

**3.2.3 Kanalrohre wie vor beschrieben, DN 100**
Menge: 25,000 m

*Hinweis: Abzweige aus KG - PP-MD*
Abzweige aus KG - PP-MD
Abzweige aus KG - PP-MD wie KG2000,
werkseitig mit Lippendichtelementen ausgestattet,
als Zulage. Anzubieten ist ein Preis für jede
Nennweite,
unabhängig von der Gradzahl der Abzweige
und der Nennweite der Abgänge.

**3.2.4 Abzweig DN 150**
Abzweig wie vor beschrieben, DN 150
Menge: 1,000 Stck

**3.2.5 Abzweig DN 125**
Abzweig wie vor beschrieben, DN 125
Menge: 2,000 Stck

**3.2.6 Abzweig DN 100**
Abzweig wie vor beschrieben, DN 100
Menge: 1,000 Stck

*Hinweis: Bögen aus KG - PP-MD*
Bögen aus KG - PP-MD
Bögen aus KG - PP-MD wie KG 2000,
werkseitig mit Lippendichtelementen ausgestattet,
alle Gradzahlen als Zulage.

**3.2.7 Bogen, alle Gradzahlen, DN 150**
Bogen,wie vor beschrieben DN 150,
alle Gradzahlen
Menge: 18,000 Stck

**3.2.8 Bogen, alle Gradzahlen, DN 125**
Bogen,wie vor beschrieben DN 125,
alle Gradzahlen
Menge: 12,000 Stck

**3.2.9 Bogen, alle Gradzahlen, DN 100**
Bogen,wie vor beschrieben DN 100,
alle Gradzahlen
Menge: 18,000 Stck

*Hinweis: Reduzierung aus KG - PP-MD*
Reduzierung aus KG - PP-MD
Reduzierung aus KG - PP-MD wie KG2000,
werkseitig mit Lippendichtelementen ausgestattet,
alle Gradzahlen als Zulage.

**3.2.10 Reduzierungen DN 150/125**
Reduzierung, wie vor beschrieben DN 150/125.
Menge: 3,000 Stck

**3.2.11 Reduzierungen DN 150/100**
Reduzierung, wie vor beschrieben DN 150/100.
Menge: 3,000 Stck

**3.2.12 Reduzierungen DN 125/100**
Reduzierung, wie vor beschrieben DN 125/100.
Menge: 2,000 Stck

**3.2.13 Doppelmuffe DN 150**
Doppelmuffe DN 150, wie vor beschrieben in
KG 2000.
Menge: 10,000 Stck

**3.2.14 Doppelmuffe DN 125**
Doppelmuffe DN 125, wie vor beschrieben in
KG 2000.
Menge: 2,000 Stck

**3.2.15 Doppelmuffe DN 100**
Doppelmuffe DN 100, wie vor beschrieben in
KG 2000.
Menge: 10,000 Stck

**3.2.16 Hofsinkkasten**
Hofsinkkasten Hofablauf Beton/Guss B125 300x300
Mulde,
bestehend aus:
- Hofsinkkasten aus Beton/Guss
- Aufsatz eckig, Rinnenform Kl. B125
- Schlitzweite 25 mm
- Einlaufquerschnitt 220 cm²
- Befahrbar bis 12,5 Tonnen
Seitlichen Anschluss für KG-Rohr DN100
Inklusive herausnehmbaren Schlammeimer
DIN1236-KK aus PE-HD

liefern und nach Einbauanleitung des Herstellers
höhengerecht in Mörtel versetzen.
Die notwendigen Erdarbeiten und evt. Höhenregulierungen
(Angleicharbeiten) an das Gelände sowie die
Betonbettung
sind in die EP mit einzurechnen.
Menge: 3,000 Stck

**3.2.17 Verschließen der Standrohre DN 100**
Verschließen der Standrohre
mit wasserdichten Deckeln DN 100
Menge: 6,000 Stck

**3.2.18 Verschließen der Standrohre DN 125**
Verschließen der Standrohre
mit wasserdichten Deckeln DN 125.
Menge: 1,000 Stck

**3.2.19 Dichtheitsprüfung vorbeschriebene RW-Anlage**
*** Pauschalposition
Dichtheitsprüfung der der vor genannten
Grundleitungen RW nach DIN EN 1610.

Die Prüfung hat Leitungsabschnittsweise (je
nach Bauforschritt) oder ganz zu erfolgen.
Die Prüfung hat an den noch nicht überschütteten Rohrleitungen zu erfolgen (d.h. Rohrverbindungen haben frei zu bleiben).

Kontrollschächte sind in die Druckprüfung
mit einzubeziehen.

Dem Auftraggeber und dessen Beauftragten,
sowie wenn gefordert der zust. Behörde, sind
die Druckproben rechtzeitig mitzuteilen,
damit diese bei der Durchführung anwesend
sein können.

Anfertigen eines Druckprotokolls mit Protokollierung der Daten und der Abschnitte,
eintragen der Daten in die Revisionszeichnungen und Unterlagen.

Die Kosten hierfür einschl. aller Auf- und
Abbau sowie aller Betriebs- und Nebenkosten
ist in den EP mit einzurechnen.
Menge: 1,000 psch

#### Bereich 3.3 Regenwasser-Kontrollschächte

**3.3.1 Kontrollschacht DN 400**
Kontrollschacht (Inspektionsöffnung)
als Kunststoffschacht DN 400,
Kontrollschacht für Schmutzwasser,
für offene Rohrdurchführung bis 1,5 m Tiefe.
Abdeckung ohne Lüftungsöffnungen,
bestehend aus:
- Gußabdeckung
- Teleskopabdeckung DN/OD 315 mit Dichtmanschette,
  Belastungsklasse D 400
- Teleskopmanschette
- PE-Schmutzfänger für Teleskopabdeckung
- Steigrohr DN 400, L= 0,50 m,
  einschl. Steigrohr kürzen
- PP-Schachtboden Gerade, Bogen, Rechts-Mitte-Links
  DN/OD 400/160 mit Dichtring nach
Ausführungszeichnung.
- Anschlüsse
Zuläufe: bis DN 150
Auslauf:  bis DN 150

einschl. Abdeckung: Klasse D 400 und Einbau nach
Herstellerangaben

Die Schächte sind nach Ausführungszeichnung und Aufmaß
vor Ort zu bestellen.

Hersteller/Typ '.......................................................
..........'
vom Bieter einzutragen
Menge: 4,000 Stck

**3.3.2 Kontrollschacht DN 600**
Kontrollschacht (Inspektionsöffnung)
als Kunststoffschacht DN 600,
Kontrollschacht für Schmutzwasser,
für offene Rohrdurchführung bis 1,60 m Tiefe.
bestehend aus:
- Teleskopadapter DN 600
  Belastungsklasse D400
- Betonauflagering DN 600
- Dichtring
- Steigrohr DN/OD 600 PP, L= 1,0 m,
  einschl. Steigrohr kürzen
- PP-Schachtboden Gerade, Bogen, Rechts-Mitte-Links
  DN/OD 600/160 mit Dichtring nach
Ausführungszeichnung.
Schachtboden mit angeformten KG-Anschlussmuffen
mit Lippendichtring je Muffe.
BEGU Abdeckung Klasse D400.
Einbau nach Herstellerangaben.

Einbau nach Herstellerangaben.
Material: PP (Polypropylen)
Norm: DIN EN 13598

Die Schächte sind nach Ausführungszeichnung und
Aufmaß vor Ort zu bestellen.

Hersteller/Typ '.......................................................
..........'
vom Bieter einzutragen
Menge: 1,000 Stck

**3.3.3 Schachtabdeckungen liefern und einbauen, DIN 1229 Klasse D 400**
Schachtabdeckung für Einsteigeschächte entsprechend DIN
EN 124 und DIN 1229 Klasse D 400,  lichte Weite 610 mm,
Rahmen DIN 19584-5 aus Gusseisen mit Beton (BEGU),
rund; Deckel DIN 19584-2 aus Gusseisen mit Beton (BEGU)
, rund, mit dämpfender Einlage DIN 19854-4,
mit Lüftungsöffnungen;
Gewicht etwa 191 kg, liefern, in Mörtel MG III
versetzen und beidseitig voll und glatt verfugen.
Der Anschluss an das Pflaster erfolgt mit Grauwacke
Mosaik.
Diese ist mit Kunstharzmörtel zu verfugen.
Menge: 1,000 Stck

**3.3.4 Sauberkeitsschicht, C12/15, für Kanalbauarbeiten**
Beton, C12/15, nach DIN 1045-2 als Sauberkeitsschicht
liefern, einbringen, verdichten, ebenflächig abziehen
und nachbehandeln, einschließlich der erforderlichen
Schalung.
Menge: 2,500 m³

#### Bereich 3.4 Rohrgräben/Baugruben für die Regenwasserkanalisation

*Hinweis: Herstellung von Rohrgräben nach DIN 4124*
Herstellung von Rohrgräben nach DIN 4124
Rohrgräben auch in Teillängen in Boden nach
DIN 18300 (aufgefüllter, verdichteter und
gewachsener Boden)  in erforderlicher Breite
nach DIN 4124 und 4033 mit senkrechten
Wänden für 1 Rohrleitung bis DN 150 maschinell
lösen und ausheben, einschließlich erforderlicher
Abböschung, Saumbohlen, Schalung nach UVV,
Rohrgraben über die gesamte Breite von 80 cm
herstellen.

Rohrbettung aus Kies-Sandgemsich, für
Sauberkeitsschicht und für Teil- oder Vollummantelung
einbauen, verdichten.
Auflager-, Ummantelungsdicke bis 40 cm, Körnung bis 8
mm.

Grabensohle glätten und verdichten, nach Rohrverlegung und Einbettung lagenweise mit Aushub
verfüllen.
Nach Vorschrift DIN 4124 und 4033 und der Rohrhersteller verdichten.

Überschüssiger Aushub ist auf dem Baugelände
nach Angabe der Bauleitung zwischenzulagern,
zu laden und abzufahren, einschl. evt. anfallender Kippgebühren und Nebenkosten.

Boden: Z1

In die EP ist die Lieferung und Einbringung der
beschriebenen Sandschicht für das Auflager
und der Einbettung der Rohre mit einzurechnen.

Die Gräben sind so lange offen zu halten,
bis die verlegten Rohre Rohrleitungen von
der Bauleitung und den zust. Behörden abgenommen sind.

**3.4.1 Rohrgraben wie vor beschrieben, DN 150, bis 1,25 m Tiefe**
Rohrgraben wie vor beschrieben,
für 1 Rohrleitung bis DN 150, bis 1,25 m Tiefe
Menge: 65,000 m

**3.4.2 Rohrgraben wie vor beschrieben, DN 125, bis 1,25 m Tiefe**
Rohrgraben wie vor beschrieben,
für 1 Rohrleitung bis DN 125 bis 1,25 m Tiefe
Menge: 42,000 m

**3.4.3 Rohrgraben wie vor beschrieben, DN 100, bis 1,25 m Tiefe**
Rohrgraben wie vor beschrieben,
für 1 Rohrleitung bis DN 100, bis  1,25 m Tiefe
Menge: 25,000 m

**3.4.4 Zulage für Rohrgräben in Handarbeit**
Zulage für Rohrgräben in Handarbeit
zum Schutz von Ver- und Entsorgungsleitungen sowie
in Bereichen von vorh. Fundamenten
Menge: 10,000 m

*Hinweis: Baugruben*
Baugruben
Baugruben für die im LV aufgeführten Schächte,
einschl. Planum mit verdichtungsfähigem Füllsand und
Verfüllen und Verdichten des Erdreichs

Das Liefern und Einbringen des beschriebenen
verdichtungsfähigen Füllsand ist in die EP
der entsprechenden Pos. mit einzurechnen.

**3.4.5 Baugrube für Kontrollschacht DN 400, Tiefe 1,25 m**
Baugrube für Kontrollschächte wie vor beschrieben,
Schachtdurchmesser 400 mm,
Baugrubentiefe bis 1,25 m.
Menge: 4,000 Stck

**3.4.6 Baugrube für Kontrollschacht DN 600, Tiefe 1,25 m**
Baugrube für Kontrollschacht wie vor beschrieben,
Schachtdurchmesser 600 mm,
Baugrubentiefe bis 1,25 m.
Menge: 1,000 Stck

**3.4.7 Bodenabfuhr unbrauchbar aus Rohrgraben**
Menge: 25,000 m³

**3.4.8 Füllkies Lieferung für Auffüllung Bodenaustausch**
Füllkies Lieferung für Auffüllung Bodenaustausch.

Umrechnungsfaktor Kies: 1 m³ = 1,80 Tonnen
Menge: 25,000 m³

### Titel 4 Schmutzwasserentwässerung

#### Bereich 4.1 Demontage

**4.1.1 Demontage Entwässerungsleitungen von DN 100 bis DN 150**
Sämtliche freigelegten und nicht mehr benötigte
Entwässerungsleitungen einschl. Formstücke aus Gußeisen
bzw. HT-, PVC-, PE- und teilweise Ton/Stzg.-Rohr,  DN
100 - DN 150 als Hochsiel- oder Anschlußleitung
demontieren und entsorgen.
Menge: 20,000 m

**4.1.2 Demontage Betonschacht DN 1000**
nicht mehr benötigter Betonschacht DN 1000,
bis 1 m Tiefe abbrechen inkl. Abdeckung, lösen,
laden, abtransportieren und entsorgen.
Die angeschlossenen Leitungen sind dicht zu setzen.
Menge: 2,000 Stck

**4.1.3 Altkanalhaltungen DN 150**
Altkanalhaltungen DN 150 aus Steinzeug verdämmen,
mit hydraulisch gebundenem fließfähigem Füllmaterial;
Dämmer (W/Z-Wert 0,7; Dichte 1,54 t/m³; Druckfestigkeit
min. 1 N/mm²; kf-Wert 1x10-8 bis 1x10-10 m/s) liefern
und betriebsfertig mittels Betonpumpe einbringen.
Inkl. 0,5 m ³ Dämmer.
Be- bzw. Entlüftungsstutzen in zu verdämmende
Altkanalhaltung DN 150 in bis zu 1 m Tiefe einschl.
Verschließen von Hohlräumen um das Rohr herum,
vertikale Befestigungsmittel (provisorisch),
trichterförmiger Einlauf zum Einlassen des Verdämmers.
Menge: 20,000 m

**4.1.4 Verschließen von Leitungen DN 100 - DN 150**
Verschließen von Leitungen DN 100 -
150 mittels Kappen und Deckeln.
Menge: 2,000 Stck

#### Bereich 4.2 Schmutzwasserleitungen und Zubehör

*Hinweis: Kanalrohre aus PP-MD*
Hochlast-Vollwandrohre aus Polypropylen (PP-MD)
nach DIN EN 14758-1 mit werkseitig eingelegtem
patentierten Dreifach-Dichtsystem aus SBR nach
DIN EN 681-1.
Ringsteifigkeit gemäß DIN EN ISO 9969 >10kN /m².
Alle Formteile haben eine tatsächlich gemessene
Ringsteifigkeit, die gemäß der EN ISO 13967 deutlich
über 16 kN/m² liegt.
Auf 7 bar Dichtheit gemäß DIN EN 1277 geprüft.
Verlegung in Wasserschutzzone II und III gemäß
DWA-A-142 zulässig.
Chemische Beständigkeit im Bereich pH 1 bis pH 13.

Rohrfarbe: durchgängig maigrün (inspektionsfreundlich)
Das Rohrsystem ist unter Beachtung der DIN EN 1610
zu verlegen.
Die Rohrleitungen sind unter Beachtung der
Herstellerverlegeanleitung einschl. aller Abzweig- und
Verbindungsstücke, Bögen und Dichtungsmaterial zu
verlegen, auf eingebrachten Sand oder Feinkies und
in zu erstellende Gräben.
Rohrlängen: 500, 1000, 2000 und 5000 mm.
Paßstücke und und Gleitmittel werden nicht gesondert
vergütet, diese sind im Einzelpreis einzukalkulieren.
Rohrverlegungstiefe bis 1,60 m.

Hersteller/Typ '......................................................'
  (vom Bieter einzutragen)

**4.2.1 Kanalrohre wie vor beschrieben, DN 150**
Menge: 28,000 m

**4.2.2 Kanalrohre wie vor beschrieben, DN 125**
Menge: 12,000 m

**4.2.3 Kanalrohre wie vor beschrieben, DN 100**
Menge: 25,000 m

*Hinweis: Abzweige aus KG - PP-MD*
Abzweige aus KG - PP-MD
Abzweige aus KG - PP-MD wie KG2000,
werkseitig mit Lippendichtelementen ausgestattet,
als Zulage. Anzubieten ist ein Preis für jede
Nennweite,
unabhängig von der Gradzahl der Abzweige
und der Nennweite der Abgänge.

**4.2.4 Abzweig DN 125**
Abzweig wie vor beschrieben, DN 125
Menge: 1,000 Stck

**4.2.5 Abzweig DN 100**
Abzweig wie vor beschrieben, DN 100
Menge: 1,000 Stck

*Hinweis: Bögen aus KG - PP-MD*
Bögen aus KG - PP-MD
Bögen aus KG - PP-MD wie KG2000,
werkseitig mit Lippendichtelementen ausgestattet,
alle Gradzahlen als Zulage.

**4.2.6 Bogen, alle Gradzahlen, DN 150**
Bogen,wie vor beschrieben DN 150
alle Gradzahlen
Menge: 8,000 Stck

**4.2.7 Bogen, alle Gradzahlen, DN 125**
Bogen,wie vor beschrieben DN 125
alle Gradzahlen
Menge: 6,000 Stck

**4.2.8 Bogen, alle Gradzahlen, DN 100**
Bogen,wie vor beschrieben DN 100
alle Gradzahlen
Menge: 18,000 Stck

*Hinweis: Reduzierung aus KG - PP-MD*
Reduzierung aus KG - PP-MD
Reduzierung aus KG - PP-MD wie KG2000,
werkseitig mit Lippendichtelementen ausgestattet.

**4.2.9 Reduzierungen DN 150/125**
Reduzierung, wie vor beschrieben DN 150/125.
Menge: 3,000 Stck

**4.2.10 Reduzierungen DN 150/100**
Reduzierung, wie vor beschrieben DN 150/100.
Menge: 1,000 Stck

**4.2.11 Reduzierungen DN 125/100**
Reduzierung, wie vor beschrieben DN 125/100.
Menge: 2,000 Stck

**4.2.12 Doppelmuffe DN 100**
Doppelmuffe DN 100, wie vor beschrieben in
KG 2000.
Menge: 4,000 Stck

**4.2.13 Verschließen der Rohre DN 150**
Verschließen der Rohre DN 150
KG 2000 Endkappe, Muffenstopfen.
Menge: 1,000 Stck

**4.2.14 Verschließen der Rohre DN 100**
Verschließen der Rohre DN 100
KG 2000 Endkappe, Muffenstopfen.
Menge: 5,000 Stck

**4.2.15 Bodenplattendurchführung DN 100**
Bodenplattendurchführung
Für den Anschluss von KG-/HT-Rohren. Gas- und
wasserdichte Verbindung mit der Bodenplatte dank
integriertem Wassersperrflansch.

Werkstoff: KG-Rohr: PVC-U/KG 2000-Rohr: PP; ABS/TPE
Lastfall: WU-Beton Beanspruchungsklasse 2;
WU-Beton Beanspruchungsklasse 1
Dichtheit: druckdicht bis 5,0 bar - entspricht 50 m
Wassersäule; radonsicher

geeignet für Medienrohr Øa (mm): 110
Typ: KG2000

Liefern und nach Einbauanleitung des Herstellers
einbauen.

Hersteller/Typ '.......................................................
..........'
vom Bieter einzutragen
Menge: 2,000 Stck

**4.2.16 Dichtheitsprüfung vorbeschriebene SW-Anlage**
*** Pauschalposition
Dichtheitsprüfung der der vor genannten Grundleitungen SW nach DIN EN 1610.

Die Prüfung hat Leitungsabschnittsweise (je nach Bauforschritt) oder ganz zu erfolgen. Die Prüfung hat an den noch nicht überschütteten Rohrleitungen zu erfolgen (d.h. Rohr- verbindungen haben frei zu bleiben).

Kontrollschächte sind in die Druckprüfung mit einzubeziehen.

Dem Auftraggeber und dessen Beauftragten, sowie wenn gefordert der zust. Behörde, sind die Druckproben rechtzeitig mitzuteilen, damit diese bei der Durchführung anwesend
sein können.

Anfertigen eines Druckprotokolls mit Protokollierung der Daten und der Abschnitte, eintragen der Daten in die Revisionszeichnungen und Unterlagen.

Die Kosten hierfür einschl. aller Auf- und Abbau sowie aller Betriebs- und Nebenkosten ist in den EP mit einzurechnen.
Menge: 1,000 psch

#### Bereich 4.3 Schmutzwasser-Kontrollschächte

**4.3.1 Kontrollschacht DN 600**
Kontrollschacht (Inspektionsöffnung)
als Kunststoffschacht DN 600,
Kontrollschacht für Schmutzwasser,
für offene Rohrdurchführung bis 1,60 m Tiefe.
bestehend aus:
- Teleskopadapter DN 600
  Belastungsklasse D400
- Betonauflagering DN 600
- Dichtring
- Steigrohr DN/OD 600 PP, L= 1,0 m,
  einschl. Steigrohr kürzen
- PP-Schachtboden Gerade, Bogen, Rechts-Mitte-Links
  DN/OD 600/160 mit Dichtring nach
Ausführungszeichnung.
Schachtboden mit angeformten KG-Anschlussmuffen
mit Lippendichtring je Muffe.
BEGU Abdeckung Klasse D400.
Einbau nach Herstellerangaben.

Einbau nach Herstellerangaben.
Material: PP (Polypropylen)
Norm: DIN EN 13598

Die Schächte sind nach Ausführungszeichnung und
Aufmaß vor Ort zu bestellen.

Hersteller/Typ '...................................................'
  vom Bieter einzutragen
Menge: 4,000 Stck

**4.3.2 Schachtabdeckung liefern und einbauen, Klasse D400**
Schachtabdeckung für Einsteigeschächte entsprechend DIN
EN 124 und DIN 1229 Klasse D 400,  lichte Weite 610 mm,
Rahmen DIN 19584-5 aus Gusseisen mit Beton (BEGU),
rund; Deckel DIN 19584-2 aus Gusseisen mit Beton (BEGU)
, rund, mit dämpfender Einlage DIN 19854-4,
ohne Lüftungsöffnungen;
Gewicht etwa 191 kg, liefern, in Mörtel MG III
versetzen und beidseitig voll und glatt verfugen.
Der Anschluss an das Pflaster erfolgt mit Grauwacke
Mosaik. Diese ist mit Kunstharzmörtel zu verfugen.
Menge: 4,000 Stck

**4.3.3 Sauberkeitsschicht, C12/15, für Kanalbauarbeiten**
Beton, C12/15, nach DIN 1045-2 als Sauberkeitsschicht
liefern, einbringen, verdichten, ebenflächig abziehen
und nachbehandeln, einschließlich der erforderlichen
Schalung.
Menge: 2,000 m³

#### Bereich 4.4 Rohrgräben/Baugruben für die Schmutzwasserkanalisation

*Hinweis: Herstellung von Rohrgräben nach DIN 4124*
Herstellung von Rohrgräben nach DIN 4124 Rohrgräben auch in Teillängen in Boden nach DIN 18300 (aufgefüllter, verdichteter und gewachsener Boden) in erforderlicher Breite nach DIN 4124 und 4033 mit senkrechten Wänden für 1 Rohrleitung bis DN 150 maschinell lösen und ausheben, einschließlich erforderlicher
Abböschung, Saumbohlen, Schalung nach UVV, Rohrgraben über die gesamte Breite von 80 cm herstellen.

Rohrbettung aus Kies-Sandgemsich, für Sauberkeitsschicht und für Teil- oder Vollummantelung einbauen, verdichten.
Auflager-, Ummantelungsdicke bis 40 cm, Körnung bis 8
mm.

Grabensohle glätten und verdichten, nach Rohrverlegung und Einbettung lagenweise mit Aushub verfüllen.
Nach Vorschrift DIN 4124 und 4033 und der Rohrhersteller verdichten.

Überschüssiger Aushub ist auf dem Baugelände nach Angabe der Bauleitung zwischenzulagern, zu laden und abzufahren, einschl. evt. anfallender Kippgebühren und Nebenkosten.

Boden: Kategorie Z1

In die EP ist die Lieferung und Einbringung der beschriebenen Sandschicht für das Auflager und der Einbettung der Rohre mit einzurechnen.

Die Gräben sind so lange offen zu halten, bis die verlegten Rohre Rohrleitungen von der Bauleitung und den zust. Behörden abgenommen sind.

*Hinweis: Grundleitungsverlegung unterhalb der Sohle*
Grundleitungsverlegung unterhalb der Sohle
Das Einmessen der Grundleitungsanschlüsse im Gebäude
ist in die folgenden Positionen einzukalkulieren.

Rohrgraben für Grundleitungen im Gebäude in Planum bis
1,30 m Tiefe.
Rohrgraben für Grundleitungen DN 100 in vorh. versiegelten Planum herstellen.
Aushub wird Eigentum des AN und ist zu beseitigen
(einschl. Kipp- und Deponiegebühren).
Verfüllung des Rohrgrabens mit steinfreiem
vollverdichtungsfähigem und filterstabilen Kiessand,
lagenweiser Einbau und Verdichtung bis zur
Wiederherstellung der Tragfähigkeit des Planums (dazu
ist der Verformungsmodul des Planums und der
Rohrgrabenverfüllung zu messen und zu vergleichen.
Es ist jedoch mindestens EV2 von 45 MN/m2 zu erreichen,
auch wenn der Vergleichswert des
Planums darunter liegen sollte).
Besondere Belastungen von Leitungen während des
Bauzustandes z.B. durch Üerfahren mit schweren
Baumaschinen oder Fahrzeugen sowie hohe Überschüttungen, sind zu vermeiden. Das Verfüllungsmaterial ist filterstabil
(auch nach der Verdichtung).
Die Grabensohle wird erst unmittelbar vor Verlegung der
Grundleitung durch Abtrag der letzten Bodenschicht
(Schutz vor Strukturschäden) von Hand hergestellt.
Generell wird bei den Rohrgrabenarbeiten darauf geachtet, daß das Planum der Baugrubensohle nicht beschädigt wird.
Rohraufleger und Verfüllung der Rohrzone werden gesondert abgenommen. Rohrgrabentiefe bis 1,30 m von OK Sohle.

**4.4.1 Rohrgraben wie vor beschrieben, DN 150, bis Tiefe 1,50 m**
Rohrgraben wie vor beschrieben,
für 1 Rohrleitung bis DN 150, bis 1,50 m Tiefe
Menge: 28,000 m

**4.4.2 Rohrgraben wie vor beschrieben, DN 125, bis Tiefe 1,50 m**
Rohrgraben wie vor beschrieben,
für 1 Rohrleitung bis DN 125, bis 1,5 m Tiefe
Menge: 12,000 m

**4.4.3 Rohrgraben wie vor beschrieben, DN 100, bis Tiefe 1,25 m**
Rohrgraben wie vor beschrieben,
für 1 Rohrleitung bis DN 100, bis 1,25 m Tiefe
Menge: 25,000 m

**4.4.4 Zulage für Rohrgräben in Handarbeit**
Zulage für Rohrgräben in Handarbeit
zum Schutz von Ver- und Entsorgungsleitungen sowie
in Bereichen von vorh. Fundamenten
Menge: 6,000 m

**4.4.5 Zulage für Grabenaushub mit Verbau**
Zulage für Grabenaushub mit Verbau
Rohrgraben wie vor beschrieben, bis 1,60 m Tiefe.

Zum Schutz gegen Einstürzen von Grabenwänden oder
Baugruben, entsprechende Verbauungen, Abböschungen und
Sicherheitsabstände.
Menge: 10,000 m

*Hinweis: Baugruben*
Baugruben
Baugruben für die im LV aufgeführten Schächte,
einschl. Planum mit verdichtungsfähigem Füllsand und
Verfüllen und Verdichten des Erdreichs

Das Liefern und Einbringen des beschriebenen
verdichtungsfähigen Füllsand ist in die EP
der entsprechenden Pos. mit einzurechnen.

**4.4.6 Baugrube für Kontrollschacht DN 600, Tiefe 1,60 m**
Baugrube für Kontrollschacht wie vor beschrieben,
Schachtdurchmesser 600 mm,
Baugrubentiefe bis 1,60 m.
Menge: 4,000 Stck

#### Bereich 4.5 Fettabscheideranlage

**4.5.1 Fettabscheider NS 4**
Fettabscheider NS 4 zum Einbau ins Erdreich mit
Direktentsorgungsanschluss in Fließrichtung rechts.
Einbautiefe 800-1200 mm.
Belastungsklasse D 400 (EN 124).

Der Abscheider für fetthaltiges Abwasser ist für den
Erdeinbau geeignet und verzichtet auf metallische
Bauteile im Behälter. Der Sammelbehälter aus dauerhaft
beständigem Kunststoff (PE) ist mit einem integrierten
Schlammfang ausgestattet und besitzt ein abgerundetes
Bodenteil für eine schnelle und saubere Entsorgung. Der
Zugang für Reinigungs- und Wartungsarbeiten ist über
eine oder mehrere Revisionsöffnungen möglich.

Für die manuelle Entsorgung ist ein Direktentsorgungsstutzen vorhanden.

Gewährleistung auf den Werkstoff PE 20 Jahre.

Einbausituation: außerhalb vom Gebäude,
Einbau ins Erdreich
Nenngröße (NS): 4
Material: PE
Entsorgungsvariante: Direkt
Entsorgungsart: manuell
Entsorgungseinrichtung: Entsorgungsrohr
SonicControl: optional
Zulauf Nennweite (DN): 100
Ablauf Nennweite (DN): 100
Anschluss Zu-/Ablaufstutzen: PE-HD-Rohre nach
DIN 19537, PVC-KG-Rohre nach DIN 19534, PP oder AS
Auslieferungszustand: installationsfertig
(Verbindungsteile sind bauseits anzuschließen)
Schlammfanginhalt: 400 l
Abscheiderinhalt: 370 l
Speichermenge an Fett: 160 l
Einbautiefe (T): 800 - 1200 mm
Hinweis Einbautiefe: Erdeinbau frostfreie Tiefe 1200 mm
Grundwasserbeständigkeit ab Unterkante Bodenteil: 500
mm
Länge: 1380 mm
Breite: 1106 mm
Gewicht: 130 kg
Durchmesser: 1106 mm
Lichte Weite Einstieg (LW): 600
Abstand Rohrsohle Zulauf zu Behälterboden: 1110 mm
Abstand Rohrsohle Ablauf zu Behälterboden: 1040 mm
teleskopisches Aufsatzstück, 5 Grad neigbar
Abdeckungsart: Abdeckplatte
Material: Grauguss
Durchmesser: 648 mm
Farbe: schwarz
Belastungsklasse: D 400 (EN 124)
Dichtheit: geruchs- und tagwasserdicht

Hersteller/Typ '......................................................'
  vom Bieter einzutragen
Menge: 1,000 Stck

**4.5.2 Lastverteilplatte für Fettabscheider**
Lastverteilplatte für Fettabscheider
liefern und gemäß Herstellerangaben einbauen.
Statische Auslegung inkl. Bewehrungsplan.
Menge: 1,000 Stck

**4.5.3 Entsorgungsschacht**
Direktentsorgung "RECHTS" für Fettabscheider
mit Schacht.

Werkseitige Ausrüstung für erdverbaute Fettabscheider
mit Direktentsorgungsanschluss inkl. Entsorgungsschacht LW 400
- mit Flanschanschluß DN65, PN 10 (Vorschweißbund
  und Losflansch) für Saugleitung bauseitig
- mit Storz-B-Kupplung R 2 1/2" für Saugwagen
- mit Schachtsystem LW = 400 mm inkl. Abdeckung
  KL.D verschlossen, Einbautiefe 630 mm bis 980 mm
- für Nenngröße NS1 - NS20
- ohne Fettabscheider
Inkl. Lastverteilplatte für Entsorgungsschacht.

Auslieferung:
Installierte Saugeinrichtung zur gemeinsamen Entsorgung
von Schlammfang und Abscheideraum. Behälter und
Direktanschluss komplett montiert.
Menge: 1,000 Stck

**4.5.4 Lastverteilplatte für Entsorgungsschacht**
Lastverteilplatte für Probenahmeschacht liefern
und und gemäß Herstellerangaben einbauen.
Statische Auslegung inkl. Bewehrungsplan.
Menge: 1,000 Stck

**4.5.5 Probenahmeschacht mit Rückstauschutz**
Probenahmeschacht DN 100 mit Staufix FKA,
Klasse D.
Probenahmeschacht zum Einbau ins Erdreich,
leerlaufend, mit Rückstauautomat Staufix FKA und
Schaltgerät für Betriebszustand und Wartung mit 15 m
langenem Kabel,
Zu- und Auslauf zum Anschluss an PP-Rohr,
Aufsatzstück mit Klemmring, inklusive Aushebeschlüssel.
Bei Belastungsklasse D ist bauseitig eine
Lastverteilplatte
zu verbauen.

Allgemeine Merkmale:
Material: PE-HD
Farbe: schwarz

Abmessungen:
Länge: 1.600 mm

Behälter/Grundkörper:
Zulauf Nennweite (DN): 100 mm
Auslauf Nennweite (DN): 100 mm
Einbautiefe: 860 - 1310 mm
Lichte Weite Behälter (LW): 1.200
Lichte Weite Einstieg (LW): 610

Art der Höhenverstellbarkeit: teleskopisches
Aufsatzstück

Abdeckungsmerkmale:
Abdeckungsart: Abdeckplatte
Abdeckung Material: Grauguss
Abdeckung Farbe: schwarz
Belastungsklasse: D 400 (EN 124)
Dichtheit: geruchsdicht
Gefällesprung: 160 mm

Hersteller/Typ '.......................................................
..........'
vom Bieter einzutragen
Menge: 1,000 Stck

**4.5.6 Lastverteilplatte für Probenahmeschacht**
Lastverteilplatte für Probenahmeschacht liefern
und und gemäß Herstellerangaben einbauen.
Statische Auslegung inkl. Bewehrungsplan.
Menge: 1,000 Stck

**4.5.7 Betriebstagebuch für Fettabscheider**
Betriebstagebuch für Fettabscheider,
Sammelmappe mit Checklisten und Formblättern zur
Dokumentation der Eigenkontrolle, Wartung und
Entsorgung der Anlage gemäß DIN 1999-100 und EN 858.
Menge: 1,000 Stck

**4.5.8 Inbetriebnahme und Einweisung für Fettabscheider**
*** Pauschalposition
Einweisung und Inbetriebnahme Fettabscheider
Leistungsumfang:
- Einweisung Abscheider
- Erläuterung der monatlichen Überprüfung durch den
  Betreiber
- Einstellen Parameter auf Gegebenheiten vor Ort
- Hinweis auf Wartungspflicht für den Betreiber
- Optional Wartungsvertrag mit dem Bauherrn abschließen
  (die regelmäßige Wartung ist Voraussetzung für die
  Gewährleistung und den Versicherungsschutz)
- Anlage wird in einem betriebssicheren Zustand
übergeben

Hausseitige Voraussetzungen:
- Ansprechpartner muss vor Ort sein
- Zugänglichkeit zur Anlage und Schaltgerät
- Generalinspektion sollte durchgeführt sein
- Einbau nach Einbauanleitung
- Waagrechte Aufstellung der Anlage auf einem
tragfähigen
  Untergrund
- Montage aller erforderlichen Komponenten
- Anschluss der Zu-, Auslaufleitung und
Entlüftungsleitung
- Schlauchanschluss in der Nähe des Fettabscheiders
muss
  vorhanden sein
- Montage- und Bedienungsanleitung muss vor Ort
  vorhanden sein

Schachtanlagen:
- Beim Service-Einsatz an Schachtanlagen ist lt. BGV C5
  § 34, BGR 236 sowie ein zusätzlicher Sicherungsposten
  aus Sicherheitsgründen erforderlich.
- Der Sicherungsposten ist vom Auftraggeber zu stellen
  (muss während der gesamten Inbetriebnahmedauer
  anwesend sein)

Der Fettabscheider muss jährlich durch einen
Sachkundigen gewartet werden
Preis inkl. An- und Abfahrt in Deutschland.
Menge: 1,000 Psch

**4.5.9 Baugrube für Fettscheider**
Baugrube für Fettscheider in den erforderlichen
Abmessungen bis 2,50 m Tiefe, einschl. des
erforderlichen Verbaus herstellen und anschließend
wieder verfüllen und verdichten.
Menge: 1,000 Stck

**4.5.10 Baugrube für Entsorgungsschacht**
Baugrube für Entsorgungsschacht LW 400 in den
erforderlichen Abmessungen bis 1,20 m Tiefe,
einschl. des erforderlichen Verbaus herstellen und
anschließend wieder verfüllen und verdichten.
Menge: 1,000 Stck

**4.5.11 Baugrube für Probenahmeschacht**
Baugrube für Probenahmeschacht LW1000 in den
erforderlichen Abmessungen bis 1,80 m Tiefe,
einschl. des erforderlichen Verbaus herstellen und
anschließend wieder verfüllen und verdichten.
Menge: 1,000 Stck

**4.5.12 Dichtheitsprüfungen der Abscheideranlage**
*** Pauschalposition
Dichtheitsprüfungen der Abscheideranlage,
inkl. Rohrleitungen, Senkkästen, Einläufe, Schächte
werden jeweils mit dem gleichen Prüfumfang nach
DIN 4040-100 bzw. DIN 1999-100 je Strang/Prüfung
durchgeführt.
Menge: 1,000 Psch

**4.5.13 Verfüllmaterial**
Unterbau: Bruchschotter (Körnung 0-16mm)
Behälterbett: Sand
Behälterumhüllung: Bruchschotter (Körnung 0-16mm)
Bereich außerhalb Behälterumhüllung: Bruchschotter 0-
16mm verdichtet mit Dpr = 97%
Deckschicht: Humus o.ä.
Menge: 25,000 m³

*Hinweis: Herstellung von Rohrgräben nach DIN 4124*
Herstellung von Rohrgräben nach DIN 4124 Rohrgräben auch in Teillängen in Boden nach DIN 18300 (aufgefüllter und gewachsener Boden) in erforderlicher Breite nach DIN 4124 und DIN EN 1610 mit senkrechten Wänden für Rohrleitungen maschinell oder per Hand lösen und ausheben.

Rohrbettung aus Kies-Sandgemsich, für Sauberkeitsschicht und für Teil- oder Vollummantelung einbauen, verdichten.
Auflager-, Ummantelungsdicke bis 20 cm, Körnung bis 8
mm.

Nach Vorschrift DIN 4124 und DIN EN 1610 und der Rohrhersteller so verdichten, daß die Nachverdichtung durch die Sohlenbelastung vorweggenommen ist.

In die EP ist die Lieferung und Einbringung der beschriebenen Sandschicht für das Auflager und der Einbettung der Rohre mit einzurechnen.

Überschüssiger Aushub ist auf dem Baugelände nach Angabe der Bauleitung zwischenzulagern, zu laden und abzufahren, einschl. evt. anfallender Kippgebühren und Nebenkosten.

Die Gräben sind so lange offen zu halten, bis die verlegten Rohre von der Bauleitung und den zust. Behörden abgenommen sind.

**4.5.14 Rohrgraben wie vor beschrieben, außerhalb vom Gebäude**
Rohrgraben wie vor beschrieben, außerhalb vom Gebäude,
für Rohrleitungen bis DN 100 bis 1,20 m Tiefe.
Menge: 4,000 m

**4.5.15 Zulage für Rohrgräben in Handausschachtung**
Rohrgraben wie vor beschrieben, jedoch in Handausschachtung, unterhalb der Sohle, für Rohrleitungen DN 100, bis 1,20 m Tiefe. Zum Schutz von Ver- und Entsorgungsleitungen sowie in Bereichen von Fundamenten.
Menge: 1,000 m

*Hinweis: Kanalrohre mit NBR Dichtung, ölbeständig*
Kanalrohre mit NBR Dichtung, ölbeständig
Hochlast-Vollwandrohre aus Polypropylen (PP-MD)
nach DIN EN 14758-1 mit Dichtung aus NBR, Dichtring
beständig gegen Öle, Benzin und Fette.
Ausführung: fettbeständig

Ringsteifigkeit gemäß DIN EN ISO 9969 >10kN /m².
Alle Formteile haben eine tatsächlich gemessene
Ringsteifigkeit, die gemäß der EN ISO 13967 deutlich
über 16 kN/m² liegt.
Auf 7 bar Dichtheit gemäß DIN EN 1277 geprüft.
Verlegung in Wasserschutzzone II und III gemäß
DWA-A-142 zulässig.
Chemische Beständigkeit im Bereich pH 1 bis pH 13.

Rohrfarbe: durchgängig maigrün (inspektionsfreundlich)
Das Rohrsystem ist unter Beachtung der DIN EN 1610
zu verlegen.
Die Rohrleitungen sind unter Beachtung der
Herstellerverlegeanleitung einschl. aller Abzweig- und
Verbindungsstücke, Bögen und Dichtungsmaterial zu
verlegen, auf eingebrachten Sand oder Feinkies und
in zu erstellende Gräben.
Rohrlängen: 500, 1000, 2000 und 5000 mm.
Paßstücke und und Gleitmittel werden nicht gesondert
vergütet, diese sind im Einzelpreis einzukalkulieren.
Rohrverlegungstiefe bis 1,20 m.

**4.5.16 Kanalrohre wie vor beschrieben, DN 100**
Menge: 4,000 m

**4.5.17 Bogen DN 100**
Bogen DN 100, wie vor beschrieben, in allen Gradzahlen, als Zulage, mit NBR Dichtelementen
ausgestattet.
Menge: 4,000 Stck

**4.5.18 Doppelmuffe DN 100**
Doppelmuffe DN 100, wie vor beschrieben,
als Zulage, mit NBR Dichtelementen ausgestattet.
Menge: 1,000 Stck

**4.5.19 Verschließen der Standrohre DN 100**
Verschließen der Standrohre
mit wasserdichten Deckeln DN 100.
Menge: 1,000 Stck

### Titel 5 Lüftungsleitungen im Erdreich

#### Bereich 5.1 Lüftungsleitungen im Erdreich

*Hinweis: Rohrgräben/Baugruben*
Rohrgräben/Baugruben
Rohrgräben auch in Teillängen in Boden nach DIN 18300
(aufgefüllter und gewachsener Boden) in erforderlicher
Breite nach DIN 4124 und DIN EN 1610 mit senkrechten
Wänden für isolierte Lüftungsleitungen DN 600 (700 mm
außen) maschinell oder per Hand lösen und ausheben.
Rohrgraben über die gesamte Breite mit
steinfreier, nicht aggressiver Sandschicht verfüllen.
Nach der Rohrverlegung ist der Rohrgraben über die
gesamte Grabenbreite mit ca. 240 cm,
über Rohrscheitel gemessen (Einbettung), wie vor
beschriebener Sandschicht aufzufüllen. Grabensohle glätten und
verdichten, nach Rohrverlegung und Einbettung
lagenweise
verfüllen.
Nach Vorschrift DIN 4124 und DIN EN 1610 und der
Rohrhersteller so verdichten, daß die Nachverdichtung
durch die Sohlenbelastung vorweggenommen ist.

In die EP ist die Lieferung und Einbringung der
beschriebenen Sandschicht für das Auflager und
der Einbettung der Rohre mit einzurechnen.

Überschüssiger Aushub ist auf dem Baugelände nach
Angabe der Bauleitung zwischenzulagern, zu laden und
abzufahren,
einschl. evt. anfallender Kippgebühren
und Nebenkosten.

Die Gräben sind so lange offen zu halten, bis die
verlegten Rohre von der Bauleitung abgenommen sind.

**5.1.1 Rohrgraben wie vor beschrieben, 2,50 m Tiefe**
Rohrgraben wie vor beschrieben,
für Lüftungsleitungen DN 600 bis 2,50 m Tiefe,
Gesamtbreite von 2,40 m für die Verlegung von
2  Lüftungsleitungen DN 600 nebeneinander.
Menge: 7,000 m

**5.1.2 Rohrgraben wie vor beschrieben, 2,50 m Tiefe**
Rohrgraben wie vor beschrieben,
für Lüftungsleitungen DN 600 bis 2,50 m Tiefe,
Gesamtbreite von 1,20 m.
Menge: 7,000 m

**5.1.3 Zulage für Grabenaushub mit Verbau**
Zulage für Grabenaushub mit Verbau
Rohrgraben wie vor beschrieben,
für isolierte Lüftungsleitung DN 600 (700 mm außen)
bis 2,50 m Tiefe.
Menge: 14,000 m

*Hinweis: Einbau von Lüftungsleitungen im Erdreich*
Einbau von Lüftungsleitungen im Erdreich
Die in den nachfolgenden Positionen beschriebenen
Lüftungsleitungen sind im Erdreich zu verlegen.

Verlegen der Lüftungsleitungen
Vor der Verlegung ist durch ein Graben zu erstellen, der eine 20 cm Unterfütterung und eine mindest Überdeckung von 30 cm mit Füllsand gewährleistet.
Bei der parallelen Verlegung von Luftleitungen ist ein Abstand von 50 cm einzuhalten, damit das Zwickelmaterial ordnungsgemäß eingebracht werden kann.
Der Abstand zur Grabenwand sollte 20 cm nicht unterschreiten.
Die Luftleitungenmit Verbindungsmanschette mittig über die Rohrverbindung ziehen und verschrauben. Anschließend ist der Graben mit Füllsand zu verfüllen und zu verdichten.

**5.1.4 Luftleitung rund, Erdverlegung**
Luftleitung rund, geeignet für die Erdverlegung
aus FCKW freiem, hochdämmenden Polyurethan Hartschaum,
Wandstärke 50 mm
Außen beschichtet mit UV-stabilisiertem Topcoat.
Nach VDI 6022 konform.

Wärmeleitfähigkeit bis 0,022 W/mK
Geeignet für Betriebsdrücke bis 5.000 Pa
Temperaturbeständig von -40°C bis +80°C

Die Bauteile erreichen Dichtheitsklasse ATC 2 nach
DIN EN 12237 und DIN EN 16798
Die Verbindung erfolgt mittels LavantusGrip-
Verbindungsmanschette.

Material: monolithisch gefertigtes PU-Material
Größe: DN 600 mm

Einschließlich aller erforderlichen
Dichtungs- und Befestigungsmaterialien.
Komplett liefern und verlegen.

Hersteller/Typ '.......................................................
..........'
vom Bieter einzutragen
Menge: 18,000 m

**5.1.5 desgl. wie vor, jedoch Bogen 90°**
desgl. wie vor, jedoch Bogen in 90 Grad.
DN 600 mm.
Menge: 3,000 Stck

**5.1.6 Endstopfen für Luftleitung**
Endstopfen für Luftleitung, rund, erdverlegt, fertig gedämmt DN 600. Als Abschlussstück der Luftleitungen.

Material: ABS
Farbe: schwarz
Typ: Endstopfen erdverlegt
Nennweite: DN 600
Höhe: 80 mm
Menge: 4,000 Stck

**5.1.7 Abschlussring für Luftleitung**
Abschlussring für Luftleitung, rund, erdverlegt, fertig gedämmt.

Material: ABS
Farbe: schwarz
Nennweite: DN 600
Menge: 4,000 Stck

**5.1.8 Zulage für Luftleitung**
Zulage für Zuschnitt der Luftleitung.
Leitung mit geeignetem Werkzeug, wie z. B. Stich- oder Kreissäge, kürzen.
Erstellung von passgenauen Leitungslängen mittels
Kunststoffsäge zu schneiden.
Menge: 6,000 Stck

**5.1.9 Verbindungsmanschette**
Verbindungsmanschette für Luftleitung, rund,
erdverlegt, fertig gedämmt DN 600
Zur Verbindung der Lavantus Luftleitung.
Fixierung mit 4 Spannbänder.
Für den Einsatz im Erdreich.

Material: Edelstahl mit innenliegender EPDM-Dichtung,
Montageanleitung beachten

Einschließlich aller erforderlichen
Dichtungs- und Befestigungsmaterialien.
Komplett liefern und montieren.
Menge: 10,000 Stck

**5.1.10 Ringraumdichtung für erdverlegte Luftleitung**
Zur dichten Einführung von Luftleitungen durch
Außenwände.

Vorarbeiten sind nach Montageanleitung durchzuführen.
Die Ringraumdichtung besteht aus einem EPDM
Gummielemente mit zwei Druckscheiben.
Abdichtung erfolgt durch Anziehen der Muttern
(bitte max. Nm beachten).

Material: Druckscheiben aus rostfreiem Edelstahl V2A,
mit innenliegender EPDM-Dichtung.

Einschließlich aller erforderlichen
Dichtungs- und Befestigungsmaterialien.
Komplett liefern und montieren.

Typ: Ringraumdichtung erdverlegt
Nennweite: DN 600
Außendurchmesser Luftleitung 700 mm
Nennweite Kernbohrung: DN 800 mm
Menge: 2,000 Stck

**5.1.11 Kernbohrung Ø 800 mm**
Diamantkernbohrung Ø 800 mm durch
30 cm starke Kelleraußenwand Stahlbeton herstellen,
einschl. Sofortbeseitigung des Bauschuttes.
Menge: 70,000 cm

**5.1.12 Trassenwarnband**
Trassenwarnband für Lüftungsleitungen.
Menge: 18,000 m

### Titel 6 Erdarbeiten

#### Bereich 6.1 Erdarbeiten

**6.1.1 Kellerwand freilegen, Tiefe bis ca. 3,00 m**
Boden, stark verdichtet, bis 3,00 m Tiefe, profilgerecht für die Freilegung und Abdichtung der Kelleraußenwände ausheben
einschl. Herstellung Verbaumaßnahmen.

Aushub laden, abfahren und entsorgen, incl. Entsorgungskosten.

Boden: Kategorie Z1
Menge: 75,000 m³

**6.1.2 Zulage für eventuell erfoderliche Verbaumaßnahmen**
Zulage für eventuell erfoderliche Verbaumaßnahmen für die Freilegung des Kellers. Verbau nach Wahl.

Tiefe bis ca. 3,00 m Tiefe.
Menge: 50,000 m²

**6.1.3 Zulage zur Position vor Ausschachtung in Handarbeit**
Zulage zur Position vor für Ausschachtungsarbeiten in Handarbeit
Menge: 1,000 m³

**6.1.4 Kiesersatzboden**
Kiesboden, trag- und verdichtungsfähig, Körnung 0-8/16 mm ( Schluffanteil < 5 %), liefern und Baugrube verfüllen. Kiesboden lagenweise in Schütthöhen von max 40 cm einbauen und bis 100 % der einfachen Proctordichte verdichten. Die erforderliche Verdichtung kann durch wenigstens 4-5 Übergänge mit einem mittleren Verdichtungsgerät erreicht werden.

Die Abrechnung erfolgt zum Nachweis über die Lieferscheine/Wiegenote

Umrechnungsfaktor Kies: 1 m³ = 1,80 Tonnen
Menge: 135,000 t

**6.1.5 Fundamentgraben 35/80 cm ausheben**
Fundamentaushub der Streifenfundamente, aufgefüllten Kiesboden in den Abmessungen von ca. 35/80 cm, zzgl. ca. 5 cm Materialstärke Schalung (z. B. Pecafil) sauber ausheben und im Bereich der Baugrube verteilen und verdichten.
Menge: 7,000 lfdm

**6.1.6 Punktfundamente 1,40 x 1,40 x 0,80 m ausheben**
Punktfundamente 1,40 x 1,40 x 0,80 m, zzgl. ca. 5 cm Materialstärke Schalung (z. B. Pecafil) sauber ausheben, Boden laden, abfahren und entsorgen.

Boden: Kategoorie Z1
Menge: 2,000 Stck

**6.1.7 Rohrgraben für Leerrohre herstellen, öffnen, verschließen**
Rohrgraben bis 0,80 m Tiefe für Leerrohre DN 150
herstellen, öffnen und nach der Verlegung wieder
verschließen.
Menge: 10,000 lfdm

#### Bereich 6.2 Abdichtungsarbeiten Kellerwand

*Hinweis: Hinweis zur nachträglichen Bauwerksabdichtung*
Die Verfahren und Hinweise der WTA Merkblätter
(Referat 4 Mauerwerk / Bauwerksabdichtung),
insbesondere Merkblatt 4-6-14/D
"Nachträgliches Abdichten erdberührter Bauteile" und
Merkblatt 4-9-11/D "Nachträgliches Abdichten und
Instandsetzen von Gebäude- und Bauteilsockeln"
sind zuberücksichtigen.

*Hinweis: Die beschriebene Abdichtung wird*
Die beschriebene Abdichtung wird mit einer kunststoffmodifizierten Bitumendickbeschichtung (PMBC) hergestellt.

Die Abdichtung ist wirksam gegen die
Wassereinwirkungsklasse:

W2.1-E -"Mäßige Einwirkung von drückendem Wasser
< 3 m Eintauchtiefe"

*Hinweis: Bieterangaben*
Bieterangaben gewähltes Abdichtungssystem:

angebotenes Fabrikat: '..........................................'
  (vom Bieter einzusetzen)

**6.2.5 Kanten und Außenecken brechen**
Kanten und Außenecken mit geeignetem
Gerät ca.10 mm breit anfasen / brechen,
Grate entfernen.
Menge: 15,000 lfm

**6.2.6 Reinigen der Wandfläche**
Entfernen von Staub, Schmutz, Mörtelresten, Sinterschichten u.a. haftungsmindernden Teilen von Wandflächen sowie Fundamentoberflächen und -vorderkanten. Der anfallende Schutt ist zu entfernen und zu entsorgen. Die Hinzulieferung von geeignetem Mörtel und die Entsorgungkosten sind einzukalkulieren.
Menge: 50,000 m²

**6.2.7 Grundierung der Wandfläche**
Zur Staubbindung, Verfestigung, Hydrophobierung und
Haftvermittlung geeignete Grundierung liefern und vollflächig auf den gereinigten Untergrund auftragen. Die nachfolgende Bitumen-Dickbeschichtung gemäß Herstellervorgaben auftragen.
Menge: 50,000 m²

**6.2.8 Haftbrücke / Zwischenabdichtung auftragen**
*** Grundposition ZZ 1.0
Haftbrücke / Zwischenabdichtung aus einer mineralischen, hoch sulfatbeständigen Dichtungsschlämme auftragen.

Produkteigenschaften:
Sehr emissionsarm (GEV-EMICODE EC 1) Plus
Druckwasserdicht
Hoher Sulfatwiderstand und niedrig wirksamer
Alkaligehalt (SR/NA)
Sehr gute Haftung zum Untergrund
Wasserdampfdiffusionsoffen

Produktkenndaten:
Wasseranspruch 20-21 % entspricht ca. 5,0 l / 25 kg
Wasseraufnahmekoeffizient w24 < 0,1 kg/(m h )
Wasserdampfdiffusionswiderstand  < 200
Biegezugfestigkeit (28 d) Ca. 6 N/mm²
Druckfestigkeit (28 d) Ca. 30 N/mm²
Menge: 50,000 m²

**6.2.9 Haftbrücke / Zwischenabdichtung frisch in frisch auftragen**
*** Wahlposition ZZ 1.1
Haftbrücke / Zwischenabdichtung aus einer hoch sulfatbeständigen, mineralischen Dichtungsschlämme
auf die Grundierung aus verfestigendem Verkieselungskonzentrat auftragen.

Produkteigenschaften:
Sehr emissionsarm (GEV-EMICODE EC 1) Plus
Druckwasserdicht
Hoher Sulfatwiderstand und niedrig wirksamer
Alkaligehalt (SR/NA)
Sehr gute Haftung zum Untergrund
Wasserdampfdiffusionsoffen

Produktkenndaten:
Wasseranspruch 20-21 % entspricht ca. 5,0 l / 25 kg
Wasseraufnahmekoeffizient w24 < 0,1 kg/(m h )
Wasserdampfdiffusionswiderstand  < 200
Biegezugfestigkeit (28 d) Ca. 6 N/mm²
Druckfestigkeit (28 d) Ca. 30 N/mm²
Menge: 1,000 m²

**6.2.10 Untergrundegalisierung**
Offene Fugen so wie Fehlstellen oder Ausbrüche > 5 mm
mit einem mineralischem, wasserdichten Mörtel verschließen.
Fehlstellen sind auszumauern.

Produkteigenschaften des gewählten Mörtels:
Spannungsarm und rissfrei erhärtend, gute Haftung zum Untergrund
Schichtdicke einlagig bis 50 mm
Hoher Sulfatwiderstand und niedrig wirksamer
Alkaligehalt (SR/NA)

Produktkenndaten:
Wasseranspruch 14-15 % entspricht 3,5-3,8 l / 25 kg
Wasseraufnahmekoeffizient w24 < 0,1 kg/(m h )
Wasserdampfdiffusion  < 200
Druckfestigkeit (28 d) Ca. 20 N/mm²
Farbe Grau
Frischmörtelrohdichte Ca. 1,9 kg/l
Konsistenz Spachtelfähig
Menge: 50,000 m²

**6.2.11 Mineralische Dichtungskehle herstellen**
Dichtungskehle am Boden-Wandanschluß und in allen Innenecken mit einer Schenkellänge von ca. 5 cm aus einem wasserdichten, spannungsarmen und rissfrei erhärtenden,
mineralischem Mörtel herstellen.

Produkteigenschaften:
Spannungsarm und rissfrei erhärtend
Sehr gute Haftung zum Untergrund
Schichtdicke einlagig bis 50 mm
Hoher Sulfatwiderstand und niedrig wirksamer
Alkaligehalt (SR/NA)

Produktkenndaten:
Wasseranspruch 14-15 % entspricht 3,5-3,8 l / 25 kg
Wasseraufnahmekoeffizient w24 < 0,1 kg/(m h )
Wasserdampfdiffusion  < 200
Druckfestigkeit (28 d) Ca. 20 N/mm²
Farbe Grau
Frischmörtelrohdichte Ca. 1,9 kg/l
Konsistenz: Spachtelfähig
Menge: 5,000 m

**6.2.12 Kehlen und Kanten**
An allen Innenecken und Wand-/Bodenanschlüssen sind Hohlkehlen in einem Radius von max. 2 cm mit einem geeigneten Mörtel, im Radius von 40 bis 60 mm auszuführen, incl. Lieferung des erf. Mörtels.

Außenkanten sind zu fasen.
Menge: 15,000 lfdm

**6.2.13 Zwischenabdichtung auftragen**
*** Bedarfsposition ohne GB
Zwischenabdichtung mit einer starren, zementgebundenen Dichtungsschlämme herstellen.

Produkteigenschaften:
Sehr emissionsarm (GEV-EMICODE EC 1) Plus
Druckwasserdicht
Hoher Sulfatwiderstand und niedrig wirksamer
Alkaligehalt (SR/NA)
Sehr gute Haftung zum Untergrund
Wasserdampfdiffusionsoffen

Produktkenndaten:
Wasserdampfdiffusionswiderstand  < 200
Biegezugfestigkeit (28 d) Ca. 6 N/mm²
Druckfestigkeit (28 d) Ca. 30 N/mm²
Menge: 50,000 m²

**6.2.14 Einbinden von Durchdringungen, DN 50**
Die Bitumen-Dickbeschichtung an Durchdringungen mit einem systemzugehörigen Klebeflansch (Mindestflanschbreite 50 mm) anschließen, mit einem Gewebestreifen verstärken und fachgerecht eindichten.

Durchmesser abzudichtende Durchdringung: bis DN 50
Menge: 2,000 Stck

**6.2.15 Einbinden von Durchdringungen, DN 100**
Die Bitumen-Dickbeschichtung an Durchdringungen mit einem systemzugehörigen Klebeflansch (Mindestflanschbreite 50 mm) anschließen, mit einem gewebestreifen verstärken und fachgerecht eindichten.

Durchmesser abzudichtende Durchdringung: bis DN 100
Menge: 4,000 Stck

**6.2.16 Hohlkehle**
Zulage für das Herstellen einer Hohlkehle für die Dickbeschichtung. Kritische Bereiche wie z. B. Kehlen, Fundamentplatte und Wand/Bodenanschlüsse sind gegen rückseitige einwirkende Feuchtigkeit mit mineralischer Dichtschlämme schützen. Lose Teile sind zu entfernen und zu entsorgen, incl. Entsorgungskosten, Putze müssen erhärtet sein.
Menge: 15,000 lfdm

**6.2.17 Nachträgliche Abdichtung der Wandflächen bei W2.1-E (2K PMBC)**
2K-Bitumen-Dickbeschichtung liefern und gleichmäßig und vollflächig im Spachtelverfahren aufbringen. Der Auftrag muss zweilagig erfolgen. Nach dem ersten Arbeitsgang ist je nach Herstellervorgabe ein Armierungsgewebe einzubetten. Die Lieferung des Armierungsgewebes ist einzukalkulieren. Der Auftrag der zweiten Abdichtungsschicht erfolgt nach ausreichender Abtrocknung der ersten Schicht, sodass sie durch den darauffolgenden Auftrag nicht beschädigt wird.
Die Mindesttrockenschichtdicke nach DIN 18533 Teil 3 beträgt 4 mm.

Die Schichtdicke ist mittels Schichdickenprotokoll geeignet nachzuweisen.
Menge: 50,000 m²

#### Bereich 6.3 Dainage

**6.3.1 Lieferung und Montage einer Geo-Drain-Noppenbahn**
Lieferung und Montage einer Geo-Drain-Noppenbahn mit aufkaschiertem Vlies, als mechanischen Schutz und Flächendrainage liefern und gemäß Herstellervorschriften einbauen
Menge: 55,000 m²

**6.3.2 Lieferung und Montage eines Abschlussprofils**
Lieferung und Montage eines Abschlussprofils zur Geo-Drain-Noppenbahn der Pos. vor als oberen Abschluss.
Menge: 20,000 lfdm

**6.3.3 PVC (U)-Stangendränrohre DN 100 (Wand), Einzellänge 2,50 m**
PVC (U)-Stangendränrohre DN 100 (Wand), Einzellänge
2,50 m

PVC (U)-Stangendränrohre nach DIN 4095,
Mindestwassereintrittsfläche 80 cm²/m
flexibel und gütegesichert, Farbe orange,
Einzellänge 2,50 m mit einseitig aufgesteckter Muffe, incl. Filtervlies liefern und höhen- und fluchtgerecht
im Arbeitsraum von Baugruben verlegen
(Mindestgefälle 0,5 %),
incl. Anschluss an einen vorhanden RW-Schacht und Lieferung aller erfoderlichen Bögen und Übergänge.

Anmerkung:
Die Wasseraufnahme und Abflussleistung
des Rohres nach DIN 4095 ist nachzuweisen.
Menge: 20,000 lfdm

**6.3.4 Sickerpackung 8/16**
Sickerpackung 8/16

Kies der Körnung 8/16, als Sickerpackung um die
gebäudeumlaufende Dränleitung nach DIN 4095 in
Verbindung mit dem Filtervlies, nach
Planung liefern und einbauen.
Menge: 10,000 m³

**6.3.5 Anschluss Drainage an Entwässerungsleitung**
*** Pauschalposition
Anschluss der Drainageleitung an bestehende Entwässerungsleitung
Menge: 1,000 psch

**6.3.6 Spül-, Kontroll- und Sammelschacht DA 315 ohne Sandfang**
Spül-, Kontroll- und Sammelschacht DA 315 ohne Sandfang

Spül-, Kontroll- und Sammelschacht DA 315 aus PVC-U
nach DIN 4095, Bauhöhe 80 cm, Nutzhöhe 65 cm,
Farbe orange, mit 3 Stück Anschlussstutzen DN 200,
3 Stück Blindstopfen,
mit arretierbarer und trittfester Schachtabdeckung
(PP),
mit füllbarem Doppelboden zur Verbesserung der
Stand- und Auftriebssicherheit

incl. eventuell erf. Blindstopfen DN 200 zum Verschließen eines
Anschlusses am Schacht

liefern und im Zuge der Baugrubenverfüllung montieren
Menge: 1,000 Stck

**6.3.7 Spül-, Kontroll- und Sammelschacht DA 315 mit Sandfang**
Spül-, Kontroll- und Sammelschacht DA 315 mit Sandfang

Spül-, Kontroll- und Sammelschacht DA 315 aus PVC-U
nach DIN 4095, Bauhöhe 80 cm, Nutzhöhe 35 cm,
Farbe orange, mit 3 Stück Anschlussstutzen DN 200,
3 Stück Blindstopfen,
mit arretierbarer und trittfester Schachtabdeckung
(PP),
mit füllbarem Doppelboden zur Verbesserung der
Stand- und Auftriebssicherheit

incl. eventuell erf. Blindstopfen DN 200 zum Verschließen eines
Anschlusses am Schacht

liefern und im Zuge der Baugrubenverfüllung montieren
Menge: 1,000 Stck

**6.3.8 Schachtaufsetzrohr DN 315**
Zulage zur Pos. vor für die Verlängerung des Sammelschachtes mittels passendem Schachtaufsetzrohr DN 315 bis auf eine Gesamthöhe von ca. 3,30 m, liefern und einbauen.

Das zur Gelädneonerkannte passende Kürzen ist einzukalkulieren.
Menge: 2,000 Stck

**6.3.9 Schachtabdeckung aus Guss, Klasse B, LW 305 mm, ohne Lüftungsöffnungen**
Schachtabdeckung aus Guss, Klasse B 125, LW 305 mm,
ohne Lüftungsöffnungen

Schachtabdeckung aus Guss, Klasse B (Prüfkraft
125 kN), LW 305 mm, bestehend aus Gussrahmen und -
abdeckung, für Schachtrohre DA 315

liefern und einbauen.
Menge: 2,000 Stck

**6.3.10 Drainagepumpe, für Drainageschächte**
Vertikal einstufige Drainagepumpe, mit horizontalem Druckabgang und hoher Betriebssicherheit. VDE GS, VDE EMC und TÜV-bauart geprüft, mit angebauter Schaltautomatik,  steckerfertig.

Für Drainageschächte mit Sandfang ab ca. 280 mm Durchmesser, als leistungsstarke Drainagepumpe mit einer max. Förderhöhe ca. 9,5 m und max. Förderstrom 15,5 m³/h.

- Dauerbetrieb aufgetaucht möglich
- Spüleinrichtung
- eingebaute Flachabsaugung
- trockenlaufsichere mediumseitige Siliciumkarbid- Gleitringdichtung und motorseitig Ölkammer und Radialwellendichtring,

auswechselbare, längswasserdicht vergossene Leitungseinführung, Netzleitung mit Schukostecker

Kopf, Pumpengehäuse und Laufrad aus Kunststoff, Motorgehäuse und Rotorwelle (voll gekapselt) aus Edelstahl

Freier Durchgang: 10/20 mm

Mit 20 m Zuleitung und Hand- / -Automatik-Schalter mit eingebauter Alarmierung bei Fehlfunktion, 5 m Zugseil und festangebauter Standsicherung, incl. Rückstauklappe und Schlauchtülle mit Schelle für nachfolgendes Schlauchset.

Liefern und fachgerecht montieren.
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Menge: 1,000 Stck

**6.3.11 Zulage zur Pos. vor für Akkupufferung**
*** Pauschalposition
Zulage zur Pos. vor für die Ausstattung des Hand-/-Automatik-Schalters der Pos. vor mit einem 9 V Akku für netzunabhägigen Alarm.
Menge: 1,000 psch

**6.3.12 Schlauchset passend zur Drainagepumpe der Pos. vor**
Schlauchset, passend zur Drainagepumpe der Pos. vor,
bestehend aus ca. 15 m PVC-Spiralschlauch mit lösbarem Bogen zur einfachen Pumpenentnahme und passenden Winkelstücken liefern und fachgerecht montieren
Menge: 1,000 Stck

### Titel 7 Pflasterarbeiten

#### Bereich 7.1 Wiederherstellung Pflasterflächen

**7.1.1 Kiesschicht D=28**
Tragschicht aus Kiessand 0/45 ( Rundkorngemisch R2 mit
einer Ungleichförmigkeitszahl U=3-7), in Anlehnung an eine Kiestragschicht liefern und in einer

Schichtstärke von 28 cm

als Unterbau der befahrbare Wege und Flächen (Feuerwehrzufahrt, befahrbar bis ca. 25 t) lagenweise einbauen und verdichten.
Ausführung gemäß ZTV SoB-STB 04.

Abweichung von der Nennhöhe max +/-20 mm, Ebenheit 20 mm/4-m Latte

Verdichtungsgrad D Proctor 100%, EV 2 >= 100 MN/m²

Die Abrechnung erfolgt verdichtet (Umrechnungsfaktor) nach Lieferschein.

Umrechnungsfaktor: 1,8 Tonnen je 1 m³
Menge: 25,000 t

**7.1.2 Pflaster - Feinplanum**
Zulage für die Herstellung eines Feinplanum der vor
gen. Kiesschicht.
Menge: 220,000 m²

**7.1.3 Schottertragschicht 0/45**
Schottertragschicht 0/45 liefern und fachgerecht einbauen.
Einbaustärke ca. 20 cm, als Unterbau geeignet für Feuerwehrfahrzeuge bis 25 Tonnen
Ausführung gemäß ZTV SoB-STB 04.

Die Abrechnung erfolgt verdichtet (Umrechnungsfaktor) nach Lieferschein.

Umrechnungsfaktor: 1,6 Tonnen je 1 m³
Menge: 25,000 t

**7.1.4 Fuß-Abstreifkasten 100/50 cm**
Fuß-Abstreifkasten, Abmessungen 100/50 cm, Unterteil aus glasfaserverstärktem Polyester Höhe 80 mm mit Entwässerungsanschluß und verzinktem Gitterrost Maschenweite 30/10 mm, liefern und nach Herstellervorschrift in fix und fertiger Arbeit einbauen und an Entwässerungsleitung anschließen.
Menge: 3,000 Stck

**7.1.5 Pflaster 10 X 20 X 8 cm**
Rechteckpflaster, Oberseite planmäßig eben, mit umlaufender Fase an der Oberseite, Steinseiten mit Abstandhaltern

Pflastersteine aus Beton DIN EN 1338

Rastermaß (Nennmaß), Steindicke 80 mm:
200 x 100 mm (197 x 97 x 80 mm) D I

Farbe: naturgrau

Pflastersteine aus Beton liefern und mit 4 mm (3-5 mm) Fugen unter Beachtung der DIN 18 318 und ZTV P-StB fachgerecht nach Verlegeplan zwischen Randeinfassungen verlegen, verfugen und abrütteln. Bei Anschlüssen an Rändern und Einbauten in der Pflasterdecke hat der Zuschnitt durch Nassschnitt zu erfolgen.

angebotenes Fabrikat: .................................
  ( Vom Bieter anzugeben )
Menge: 220,000 m²

**7.1.6 Rasenbordstein liefern und einschließlich Rückenstütze aus**
Rasenbordstein liefern und einschließlich Rückenstütze aus Beton montieren
Menge: 150,000 lfdm

**7.1.7 Rinnensteine, Breite 50 cm liefern und fachgerecht in Beton**
Rinnensteine, Muldensteine, Breite 50 cm liefern und fachgerecht in Beton verlegt montieren.
Menge: 25,000 lfdm

**7.1.8 Zulage zur Rinne der Pos. vor, Hofsinkkasten mit Aufsatz**
Hofsinkkasten in Muldenform, passend zur Rinne der Pos. vor, 500 x 500 mm incl. Unterteil liefern und fachgerecht montieren.

bestehend aus:
- Hofsinkkasten aus Beton/Guss
- Aufsatz eckig, Rinnenform Kl. B125
- Schlitzweite 25 mm
- Einlaufquerschnitt 220 cm²
- Befahrbar bis 12,5 Tonnen
Seitlichen Anschluss für KG-Rohr DN100
Inklusive herausnehmbaren Schlammeimer
DIN1236-KK aus PE-HD

liefern und nach Einbauanleitung des Herstellers
höhengerecht in Mörtel versetzen.
Die notwendigen Erdarbeiten und evt. Höhenregulierungen
(Angleicharbeiten) an das Gelände sowie die
Betonbettung sind in die EP mit einzurechnen.
Menge: 2,000 Stck

**7.1.9 Traufstreifen Kiesbeet**
Traufstreifen bestehend aus ca. 30 cm breiten Steinbeet mit Durchwurzelungsschutz.

Steingröße: ca. 32/64
Tiefe ca. 20 cm

einschl. Lieferung und Einbau eines Rasenbordes mit Rückenstütze
Menge: 25,000 lfdm

**7.1.10 Oberboden liefern und andecken**
Feingesiebten Oberboden nach erfolgter Trassierung / Pflasterung liefern, abkippen, im Baustellenbereich im Bereich der Grünanlagen verteilen und andecken; Aufmaß an der Auftragsstelle.

Auftragsdicke: i.M. 30 cm

Die Abrechnung erfolgt verdichtet (Umrechnungsfaktor) nach Lieferschein.

Umrechnungsfaktor: 1,75 Tonnen je 1 m³
Menge: 10,000 t

**7.1.11 Wabenmatten, Höhe ca. 3,2 cm**
Wabenmatten zur Kiesstabilisierung, z. B. Bera Gravel fix Pro o. gl., Höhe ca. 3,2 cm incl. Geotextil liefern und fachgerecht montieren.

angebotenes Fabrikat: '...................'
  ( Vom Bieter anzugeben)
Menge: 50,000 m²

**7.1.12 Kies 8/32**
Kies 8/32 liefern und fachgerecht in die vorgenannten Stabilisierungsmatten mit mind. 2 cm Überdeckung einbauen. Einbaustärke gesamt ca. 5 cm, als Unterbau geeignet für Feuerwehrfahrzeuge bis 25 Tonnen
Ausführung gemäß ZTV SoB-STB 04.

Die Abrechnung erfolgt nach Wiegeschein.
Menge: 5,000 t

**7.1.13 Kies 16/32**
Kies 16/32 liefern und fachgerecht als Parkplatzfläche einbauen. Einbaustärke gesamt ca. 5 cm, als Unterbau für Stellplätze.

Die Abrechnung erfolgt nach Wiegeschein.
Menge: 15,000 t

### Titel 8 Sonstiges

#### Bereich 8.1 Stundenlohnarbeiten

*Hinweis: Für unvorhergesehene Stundenlohnarbeiten*
Für unvorhergesehene Stundenlohnarbeiten
auf Anordnung der Bauleitung, werden aufgrund bescheinigter Stundenlohnzettel, welche wöchentlich mit Namen und Tätigkeitsbeschreibung einzureichen sind, berechnet.
Angeboten wird für die jeweilige Arbeitskraft ein Ver- rechnungssatz, der sämtliche Aufwendungen enthält,
insbesondere den tatsächlichen Lohn mit den Zuschlägen für Gemeinkosten, Sozialbeiträge, vermögenswirksame Leistungen, Auslösungen usw. sowie Lohn- bzw. Ge-
haltsnebenkosten. Zuschläge für Nacht-, Sonn- und
Feiertagsarbeit sind jedoch nicht eingerechnet. Der
Verrechnungssatz ist unter Beachtung der preisrechtlichen Vorschriften ermittelt. Er gilt unabhängig von
der Zahl der abgerechneten Stunden.

**8.1.1 Stunden eines Schachtmeisters**
Stunden eines Schachtmeisters
einschl. aller lohngebundenen Kosten
Menge: 20,000 Std

**8.1.2 Stunden eines Facharbeiters, s.w.v.**
Stunden eines Facharbeiters, s.w.v.
einschl. aller lohngebundenen Kosten
Menge: 30,000 Std

**8.1.3 Stunden zur Ortung von Versorgungsleitungen s.w.v.**
Ortung von vorh. Versorgungsleitung wie Gas-,
Trinkwasser-, Elektroleitung, mit tatsächlicher Lage/
Tiefe s.w.v.
einschl. aller lohngebundenen Kosten
Menge: 4,000 Std.

**8.1.4 Minibagger mit Bedienung**
Menge: 10,000 Std

**8.1.5 300,- Euro Material**
300,- Euro Material zum Nachweis im Zusammenhang mit
den vor. gen. Tagelohnarbeiten
Menge: 1,000 z.N.

#### Bereich 8.2 Revisionsunterlagen

**8.2.1 Revisionsunterlagen**
*** Pauschalposition
Revisionsunterlagen
Die Dokumentationsunterlagen sind vom Auftragnehmer zu erstellen und vor der Abnahme in 2-facher Ausfertigung
vorzulegen. Anhand der Unterlagen muss auch nicht
fachkundig geschultem Personal die korrekte Bedienung
und Wartung der Anlagen ermöglicht werden.

Äußere Form:
· Ordner DIN A4

Inhalt:
· Deckblatt mit den Projektdaten, Namen und Anschriften
der Projektbeteiligten
· Inhaltsübersicht
· kompletter Satz aller Ausführungszeichnungen mit
maßstäblich eingetragenen Änderungen
· Übersichts- und Strangschemata
· Bedienungsanweisungen
· Gerätebeschreibungen, Diagramme und Kennlinien mit
eingetragenen Betriebspunkten
· Anlagen- und Funktionsbeschreibungen mit Hinweisen
für eine sichere und wirtschaftliche Betriebsweise
· detaillierte Wartungslisten, Ersatzteillisten,
Revisions- u. Schmierpläne
· Kopien vorgeschriebener Prüfbescheinigungen,
Zulassungsbescheide und Abnahmeprotokolle
· Mess- und Einregulierungsprotokolle
· Spül- und Dichtheitsprüfprotokolle
· Protokoll über die Einweisung des Wartungs- und
Dienstpersonals.

Revisionsunterlagen auf Datenträgern
Zusätzlich sind alle aktualisierten Dokumentationsunterlagen auf Datenträger in 2-facher Ausführung dem Auftraggeber zum Zeitpunkt der Abnahme zu übergeben. Bei der Daten- strukturierung sind folgende CAD-Organisationsstruktur zu berücksichtigen:
CAD-Zeichnungen im dwg- und dxf-Format Layer-Struktur
gem. vorgegebener Struktur aus übergebenen Dateien,
Textdokumente, Tabellen, Berechnungsergebnisse und
Bilder sind in folgenden Datenformaten abzulegen:
Microsoft-Windows kompatibel.
Menge: 1,000 Psch

#### Bereich 8.3 Wartung

**8.3.1 Wartungsvertrag für Fettabscheider**
*** Bedarfsposition ohne GB
Wartungsvertrag für 4 Jahre für die Wartung
für Fettabscheider.

Leistungsumfang (alle Arbeiten werden gemäß
Inspektionskarte durchgeführt):
- Visuelle Kontrolle des Anlagen-Zustandes (innen/
außen)
- Überprüfung Sonic Control, wenn vorhanden
- Hinweis auf Wartungspflicht für den Betreiber
- Anlage ist in einem betriebssicheren Zustand zu
übergeben
- Die aufgenommenen Werte werden in einem
  Wartungsbericht festgehalten

Hausseitige Voraussetzungen:
- Ansprechpartner muss vor Ort sein
- Zugänglichkeit zur Anlage und zum Schaltgerät
- Entsorger muss bereitgestellt werden
- Die Beauftragung und Terminabstimmung mit dem
  Entsorgungsunternehmen erfolgt durch den
Auftraggeber.

- Die regelmäßige Wartung ist Voraussetzung für die
  Gewährleistung und den Versicherungsschutz

Die Abscheideranlage ist jährlich durch einen
Sachkundigen zu warten.

In dem Kosten müssen enthalten sein:
- An- und Abreise
- Kilometergeld
- Auslösung
- Stundenlohn
- kleinere Verschleißteile
- Wartungsbuch

Der Umfang der Wartungsarbeiten muss ausreichend
sein, um den Gewährleistungsanspruch aufrecht zu
erhalten, der Wartungsplan ist spätestens zur Übergabe
der Maßnahme dem Bauherren vorzulegen.
Menge: 4,000 Jahr
